# Neubau Realschule Vilsbiburg
Angebotsaufforderung (GAEB DA XML 3.2, DA83)
Projekt: RSV
Währung: EUR
Bieterkommentare zugelassen: ja
Auftraggeber: Landkreis Landshut, vertreten durch, Hr. Landrat Peter Dreier, Josef-Neumeier-Allee 1, 84051 Essenbach
Erstellt mit: GXML Toolbox V3.3 R20230829, iTWO_64 V24.0.667, 02.06.2026

## Deckblatt
LEISTUNGSVERZEICHNIS

RSV - Neubau Realschule Vilsbiburg

Das Bauprogramm der Gesamtmaßnahme ist gegliedert in 2 Bauabschnitte
und umfasst den Neubau der Realschule Vilsbiburg mit anschließenden
Bestandsabbruch der bestehenden Schulgebäude. Die Realschule mit best.
Erweiterungsbauten wird durch den Neubau vollständig ersetzt.

Lage der Baustelle:
Gobener Straße 9, 84137 Vilsbiburg

Lage Realschule:
Amselstraße 6, 84137 Vilsbiburg

Die Baumaßnahme wird im Auftrag:
Landkreis Landshut
vertreten durch
Hr. Landrat Alfred Holzner
Josef-Neumeier-Allee 1
84051 Essenbach
ausgeführt.

Gewerk:
A_24 Einbausportgeräte

Stand 02.06.2026

## A_24 Einbausportgeräte
Datum: 02.06.2026

*Hinweis: Inhaltsverzeichnis*
INHALTSVERZEICHNIS
A - ALLGEMEINE REGELUNGEN UND BAUBESCHREIBUNG

B - ZUSÄTZLICHE ALLGEMEINE VERTRAGSBEDINGUNGEN
B.01. Beim Ausfüllen des LV unbedingt beachten
B.02.  Automatische Sortierung
B.03. Aufenthalts- und Lagerräume
B.04. Firmenschilder
B.05. Flächen Baustelleneinrichtung
B.06. Arbeitszeit und Lärmschutzauflagen
B.07.  Bauseitige Leistungen, Bauumlage
B.08. Baubeleuchtung
B.09. SiGe gemäß Baustellenverordnung
B.10. Bauleistungen im Stundenlohn
B.11. Bauschutt, Abfall
B.12. Materialökologie
B.13. Normenabweichung

C - WEITERE ZUSÄTZLICHE VERTRAGSBEDINGUNGEN (GEWERKESPEZIFISCH)
C.01. Angebot des Bieters, Art und Umfang der Leistungen
C.02. Ausführung allgemein
C.03. Ausführung gewerkespezifisch
C.04. Abkürzungen
C.05. Anlagenverzeichnis

D -GRUNDBESCHRIEBE UND LEISTUNGSPOSITIONEN
ZUSAMMENSTELLUNG

*Hinweis: A - ALLGEMEINE REGELUNGEN UND BAUBESCHREIBUNG*
A - ALLGEMEINE REGELUNGEN UND BAUBESCHREIBUNG
A.00 Allgemeiner Hinweis zur Normung (DIN 18299, 0)
Soweit in der Leistungsbeschreibung auf technische Spezifikationen (z.B. nationale Normen, mit denen nationale Normen umgesetzt werden, Europäische technische Zulassungen, gemeinsame technische Spezifikationen, Internationale Normen) Bezug genommen wird, werden auch ohne den ausdrücklichen Zusatz "oder gleichwertig", immer gleichwertige technische Spezifikationen in Bezug genommen.

A.01 Angaben zur Baustelle
Lage der Baustelle
Gobener Straße 9, 84137 Vilsbiburg

Lage Realschule
Amselstraße 6, 84137 Vilsbiburg

A.02 Allgemeine Angaben zum Bauprogramm
Das Bauprogramm der Gesamtmaßnahme ist gegliedert in 2 Bauabschnitte und umfasst den Neubau der Realschule Vilsbiburg mit anschließendem Bestandsabbruch der bestehenden Schulgebäude.
Die Realschule mit best. Erweiterungsbauten wird durch den Neubau vollständig ersetzt.
Die Baumaßnahme wird im Auftrag:
Landkreis Landshut
vertreten durch
Hr. Landrat Peter Dreier
Josef-Neumeier-Allee 1
84051 Essenbach
ausgeführt.

A.03 Voruntersuchungen
Im Zuge der Planungsvorbereitung wurden die unten aufgeführten Untersuchungen durchgeführt. Folgende Unterlagen können eingesehen werden:
Vermessungsplan
Baugrundgutachten
Nachweis des Wärmeschutzes gemäß EnEV
Nachweis des sommerlichen Wärmeschutzes
Schallschutznachweis
Brandschutznachweis

A.04 Gelände – Höhenlage (DIN 18299, 0.1.1)
Das Grundstück ist weitgehend eben und fällt leicht von +449m ü. NN an westlicher Seite auf +447üNN an nordöstlicher Seite ab. Als mittlere Geländehöhe wird +448,70m ü. NN angenommen. Die Planung sieht die Unterkante der Bodenplatte inkl. Dämmung und Sauberkeitsschicht von Bauteil A, B, C/ Pausenhalle und T/Dreifach-Turnhalle auf Höhe von ca. -5,64m zur GOK (OK FFB = -4,42m) vor, mit einer Abgrabung des Geländes zur Erstellung eines Tiefhofes vor der Pausenhalle im Südwesten.

Die Grundwasseroberfläche (Mittelwasserstand) liegt gem. Bodengutachten vom 31.01.2023 voraussichtlich bei ca. + 437m ü. NN. Nach den Daten der Grundwassermessstellen 800m südlich des Grundstückes, lag der höchst gemessene Wasserstand rund 1m über dem Mittelwasserstand.

Dies ergibt einen vorläufig angenommen HHW (Bemessungswasserstand Gebäudeabdichtung) von +438m ü. NN. Nach Aussage des Bodengutachten hat Grundwasser für dieses Bauvorhaben keine besondere Relevanz.
Der Bodengrund weist in den oberen Schichten kf-Werte deutlich unter 1*10-4 m/s auf. Der aktuelle Gebäudeentwurf sieht Durchdringung dieser Schichten vor. Damit erfolgt eine Gründung auf den gut durchlässigen Schottern. Bei gut durchlässiger Bauwerk-Rückverfüllung muss das Gebäude lediglich gegen Bodenfeuchte abgedichtet werden (Wassereinwirkungsklasse W 1.1-E)

A.05 Verkehrserschließung  (DIN 18299, 0.1.1)
Die Realschule liegt in einem Wohnbaugebiet mit Mischbebauung, wobei der Großteil freistehende Ein- und Mehrfamilienhäuser ausmacht. Das Schulgrundstück ist auf drei Seiten von Straßen begrenzt und stößt nur in süd-westlicher Richtung direkt an die Gärten der Nachbarbebauung. Auf nord-westlicher Seite verläuft der Drosselweg, eine schmale und für den Durchgangsverkehr gesperrte Zuwegung. Auf süd-östlicher Seite liegt der Starenweg, der in die Lerchenstraße mündet und aktuell in beiden Richtungen befahrbar ist.

Das Baufeld wird über die Gobener Straße erschlossen, welche wiederum westlich in die Seyboldsdorfer Straße und östlich in die Fronteshausener Straße mündet. Die Gobener Straße trennt den Realschulgrund vom Grundstück des gegenüberliegenden Maximilian-von-Montgelas Gymnasiums.

Ein Stau durch wartende LKWs auf der Gobener Straße im Bereich der Baustellenzufahrt ist grundsätzlich zu vermeiden. Besonders zu beachten ist der Ankunftsbereich der SchülerInnen des Gymnasiums auf der gegenüberliegenden Straßenseite. Für die Sicherung an Zu- und Ausfahrten über öffentliche Flächen gelten die Straßenverkehrsordnung (StVO), die UVV Bauarbeiten und die Richtlinien für die Sicherung von Arbeitsstellen an Straßen (RSA).

Nutzung von öffentlichen Verkehrsflächen: Wenn öffentliche Verkehrsflächen für Baustellenzwecke genutzt werden müssen, darf das erst erfolgen, wenn die erforderliche Sondernutzungsgenehmigung und verkehrsrechtliche Genehmigung mit Beschilderungsplan vorliegen. Die Einholung der Genehmigung beim Straßenverkehrsamt der Stadt Vilsbiburg

Stadt Vilsbiburg
AB32.2
Stadtplatz 26
84137 Vilsbiburg
erfolgt durch den AN.

A.06 Besondere Belastungen aus betrieblichen Bedingungen (DIN 18299, 0.1.2)
Vilsbiburg liegt an der B299 und der Ortskern wird von der Landshuter Straße, und in Verlängerung dieser, der Frontenhausener Straße durchkreuzt. In unmittelbarer Nähe der Baustelle befindet sich das Maximilian-von-Montesglas Gymnasium mit Kreis- und Stadtbibliothek sowie benachbarter Mehrfachsporthalle.

Es ist mit dem entsprechenden Publikumsverkehr zu rechnen:
In den Kernzeiten des Schulbetriebes zwischen 7:15 und  8:15 Uhr sowie zwischen  12:30 und 13:15  Uhr ist mit erhöhten Schülerströmen zu rechnen. In diesen Zeiten sind Anlieferungen und Schwertransport zu unterlassen.
Die Zufahrt auf das Baugelände erfolgt nur von Norden über die Gobener Straße oder in Abstimmung mit der örtlichen Bauleitung über den Drosselweg. Beim Verlassen des Baugeländes müssen die Baustellenfahrzeuge zwingend nach rechts in die Gobener Straße einbiegen und in Richtung Fronteshausener Straße fahren. Aus Sicherheitsgründen ist das Linksabbiegen beim Verlassen der Baustelle untersagt.

Das bestehende Realschulgebäude mit Nebengebäuden bleibt während der gesamten Baumaßnahme in Betrieb.
Während der Bauzeit wird ein Teil der Klassen in einer Ausweichanlage in Containerbauweise auf dem Vorplatz der Realschule (Erschließung über Amselstraße) untergebracht.

A.07 Bauliche Anlagen, Bauwerk, Neubau (DIN 18299, 0.1.3)
Bei dem Neubau handelt es sich um einen Massivbau mit Flachdecken, mit tragenden Trennwänden innen und Stahlbetonstützen/ bzw. -wänden mit einer vorgehängten, hinterlüfteten Holz-Element-Fassade. Die Außenwände und die Bodenplatte in den unterirdischen Geschossen werden aus Stahlbeton errichtet.

Außenabmessungen gesamt:
Die maximalen Außenabmessungen (oberirdisch) für die Gesamtbaumaßnahme betragen insgesamt:
ca. 100m x 90m
davon
BT A: ca. 34m x 40m
BT B: ca. 45m x 34m
BT C: ca. 34m x 50m
Turnhalle: ca. 33m x 50m

Gebäudehöhe UK Bodenplatte bis OK Attika): ca. 17,75m
Regelgeschosshöhe UG: 4,42m
Regelgeschosshöhe EG bis 2 OG: 3,91m

Pausenhalle:
lichte Raumhöhen Rohbau Pausenhalle (UG): 8,00m
lichte Raumabmessungen Rohbau Pausenhalle: 15m x 26m

Turnhalle:
lichte Raumhöhe Turnhalle Rohbau bis UK Holzbinder: 7,60m
lichte Raumhöhe Rohbau Nebenräume (Untergeschoss): 4,10m
lichte Raumhöhe Rohbau Tribüne/ Nebenräume (Erdgeschoss): 4,80m/ 3,60m

Baukonstruktion:
Gründung: Stahlbetonflachgründung gem. Statik mit unterseitiger Perimeterdämmung nach Vorgabe Bauphysik, Sauberkeitsschicht (lediglich Abdichtung gegen Bodenfeuchtigkeit erforderlich)

Fassade:
Hinterlüftete Holzfassade, inkl. Dämmung vor Stahlbetonwandscheiben und vorgehängtes Streckmetall vor Stahlbetonscheiben im Bereich der Fluchttreppenhäuser

Vertikale Baukonstruktionen:
Stahlbetonwände zur Aussteifung, Sichtbeton bzw. in Teilbereichen holzbekleidet
Kalksandsteinwände, verputzt (klassenseitig) bzw. holzbekleidet (flurseitig, Holzwerkstoff A2) im Falle der Anforderung Brandwand oder Bauart Brandwand ohne statische Anforderungen
Systemtrennwände in allen anderen Bereichen, die an Flure und Lernlandschaften angrenzen und als Trennwände zwischen Klassenzimmern, 2lagig GK-beplankt, gestrichen
in Teilbereichen sichtbare Holz- und Stahlbetonoberflächen lasiert/geölt

Horizontale Baukonstruktionen:
Im gesamten Gebäude wird mit Stahlbetonflachdecken mit schlaffer Bewehrung, d=34cm geplant. Treppen als Fertigelemente aus Stahlbeton, Ausführungsqualität Sichtbeton mit sandgestrahlter Oberfläche

Dachkonstruktionen:
Notabdichtung nach DIN, EPS bzw. Mineralwoll-Gefälledämmung, Bitumenabdichtung, zweilagig, Wurzelschutz, zur Aufnahme eines Gründaches (Bienenweide) auf dem Hauptdach sowie Sporthallendach
Entwässerung über Attikaabläufe in Fassadenebene, Fallrohr in Fassadenebene bis OK Gelände, Notentwässerung analog, Auslauf 50cm über GOK ins Gelände

A.08 Bodenverhältnisse (DIN 18299, 0.1.9)
Im Zuge der Planungsvorbereitung wurden Bodenuntersuchungen und ein ergänzendes Baugrundgutachten erstellt. Die darin enthaltenen Angaben sind zwingend vom AN zu beachten.

Der Baugrund besteht in einer Tiefe von ca. 2,40m bis 4,20m unter GOK aus prinzipiell tragfähigem, aber setzungsempfindlichem Boden aus Lößlehmen. Darunter folgen dicht gelagerte Schichten aus Sanden und Kies-Sandgemischen, die sehr gut tragfähig sind und eine Gründung gut möglich macht.

A.09 Baumschutz (DIN 18299, 0.1.14)
Im Baufeld und entlang der Erschließungsstraßen Gobener Straße sowie Starenweg und Drosselweg befindet sich schützenswerter Baumbestand. Der Wurzelbereich der Bäume darf nicht befahren oder für das Abstellen von Gegenständen/Fahrzeugen genutzt werden und ist von Lagermaterial freizuhalten und wird durch einen Baumschutzzaun eingegrenzt.

Die Errichtung des Baumschutzzaunes erfolgt durch ein gesondertes Gewerk. Unterhalt und Rückbau erfolgen durch dieses Gewerk.

Bei Arbeiten in der Nähe von Baumkronen muss vom Rand der Krone ein Mindestabstand von 1,50m eingehalten werden. Verletzungen an Wurzeln, Stamm und Krone sind unbedingt zu vermeiden. Eine vorsätzliche oder fahrlässige Zerstörung des Baumbestandes wird als Ordnungswidrigkeit mit Geldbuße gemäß Baumschutzverordnung behandelt. Bei Beschädigungen von Wurzeln, Stamm und Krone hat der Verursacher außerdem die Kosten der Baumbehandlung durch eine Fachfirma zu tragen. Eventuelle Entschädigungsansprüche für zerstörte Baumteile bemessen sich nach dem Baumwertermittlungsverfahren von Koch und sind an den Eigentümer zu erstatten. Im Zuge der Kranarbeiten ist auf die Krone besonders Rücksicht zu nehmen. Beschädigungen werden auf Kosten des Verursachers durch eine Fachfirma nach Wahl des AG behoben.

A.10 Vorhandene Anlagen (DIN 18299, 0.1.16)
Der Baugrund ist nach aktueller Spartenauskunft frei von durchquerenden Leitungen und/ oder Kanälen. Die Versorgung mit Gas, Wasser, Strom und Glasfaser erfolgt an der nord-westlichen Grundstückgrenze, Nähe Kreuzung Amselweg mit Drosselweg. Die Stromleitungen liegen auf dem Grundstück, parallel zur Grundstücksgrenze vom Trafohäuschen kommend. Die Stichleitung Gas zum Bestandsgebäude befindet sich  Bereich Vorplatz/ Haupteingang Realschule.

Das Schulgrundstück wird an nord-westlicher Seite vom Mischwasserkanal gesäumt, dieser folgt dem Verlauf von Drosselweg und in Verlängerung Amselweg.

Der Übersichtsplan Wasser-Strom-Glasfaser und Übersichtsplan Gasleitung liegen dem Leistungsverzeichnis bei. Die Erkundung der Lage der Sparten liegt im Verantwortungsbereich des AN.

A.11 Kampfmittel (DIN 18299, 0.1.18)
Aus dem Vorerkundungsbericht vom 14.10.2022, GUBD Bauconsult GmbH geht hervor, dass kein unmittelbarer Handlungsbedarf besteht:

„Nach Auswertung der vorliegenden Luftbilder können im Planungsbereich keine konkreten Hinweise auf Kampfhandlungen festgestellt werden. Der Standort fällt in Anlehnung an die Baufachlichen Richtlinien Kampfmittelräumung (2018) in die Kategorie 1: Ein konkreter Kampfmittelverdacht hat sich nicht bestätigt.

Daraus lässt sich nach den BfR KMR kein unmittelbarer Handlungsbedarf ableiten. Hiervon unberührt bleibt das nicht ausschließbare Restrisiko von Zufallsfunden.“ (Vorerkundungsbericht vom 14.10.2022, GUBD Bauconsult GmbH)

A.12 Arbeiten anderer Unternehmer auf der Baustelle (DIN 18299, 0.1.22)
Die Arbeiten müssen mit den zeitgleich ablaufenden Nachbargewerken ineinander greifen. Erforderliche Abstimmungen erfolgen mit der örtlichen Objektüberwachung (OÜ). Der Auftragnehmer hat einzukalkulieren, dass diese Gewerke parallel ausgeführt werden und sich hierdurch entsprechende Erschwernisse und Arbeitsunterbrechungen ergeben können.

*Hinweis: B - ZUSÄTZLICHE ALLGEMEINE VERTRAGSBEDINGUNGEN*

*Hinweis: B.01 Beim Ausfüllen des LV unbedingt beachten*
B.01. Beim Ausfüllen des LV unbedingt beachten

Vom Bieter sind die Felder für Einheitspreis und Gesamtbetrag auszufüllen. Die Mengenansätze und Abrechnungseinheiten sowie die LV-Texte dürfen keinesfalls verändert werden. Ebenso darf die Reihenfolge der Positionen und die Endzusammenstellung nicht verändert werden.

Grundlage des Angebotes ist die Leistungsbeschreibung. Etwaige Unklarheiten und Abweichungen von den zur besseren Verständlichkeit beiliegenden Plänen sind vor der Abgabe des Angebotes mit der ausschreibenden Stelle zu klären. Der Bieter ist gehalten, die im Leistungsverzeichnis beschriebenen Details auf Vollständigkeit, fachgerechte Ausführung und Eignung für den vorgesehenen Verwendungszweck zu überprüfen.

Der Auftragnehmer erhält die Ausführungsunterlagen vom Auftraggeber ausschließlich in digitaler Form (Dateiformat pdf).

*Hinweis: B.02 Automatische Sortierung*
B.02.  Automatische Sortierung

Die Verdingungsunterlagen und das Leistungsverzeichnis wurden automatisch sortiert. Der Bieter hat die Vollständigkeit der Unterlagen anhand der Seitenzahlen zu überprüfen und eventuell fehlende Blätter bei der ausschreibenden Stelle anzufordern. Alle Seiten sind fortlaufend durchnummeriert.

*Hinweis: B.03 Aufenthalts- und Lagerräume*
B.03. Aufenthalts- und Lagerräume

siehe EFB 214.H_WBVB, Pkt.10.22

Straßen, Wege, Lager- und Arbeitsplätze innerhalb des Baugeländes werden in bestehendem Zustand zur Verfügung gestellt und von der Objektüberwachung zugewiesen.  Sie können vom Auftragnehmer nur auf eigene Gefahr benutzt werden.

*Hinweis: B.04 Firmenschilder*
B.04. Firmenschilder

Das Anbringen eigener Firmenschilder ist auf der Baustelle nicht zulässig. Der Auftragnehmer kann kostenpflichtig auf der Bautafel genannt werden.

*Hinweis: B.05 Flächen Baustelleneinrichtung*
B.05. Flächen Baustelleneinrichtung

Die für die Baumaßnahme für alle Auftragnehmer (nur anteilig) zur Verfügung stehenden Flächen sind dem Lageplan bzw. Baustelleneinrichtungsplan zu entnehmen und können nur anteilig genutzt werden.

Das Lagern von Material, sowie das Aufstellen von Gerät / Container auf dem Baustellengelände ist nur nach vorheriger Abstimmung und Genehmigung durch den AG auf eigens dafür zugewiesenen Flächen möglich.
Lagerflächen sind vom AN stets in aufgeräumten Zustand zu halten und nach Abschluss in dem vorgefundenen Zustand zu übergeben. Die zur Verfügung stehenden Lagerflächen werden jedem Auftragnehmer von der Objektüberwachung zugewiesen.

Es besteht kein Anspruch auf Parkmöglichkeit auf dem Baugelände.

*Hinweis: B.06 Arbeitszeit und Lärmschutzauflagen*
B.06. Arbeitszeit und Lärmschutzauflagen

Es darf nur zu den Arbeitszeiten gem. WBVB (EFB 214.H) gearbeitet werden. Lärmintensive Arbeiten müssen zuvor gemeldet und mit der Objektüberwachung sowie dem Auftraggeber abgestimmt werden.
Unter Umständen ist davon auszugehen, dass außergewöhnliche Arbeitszeiten, wie z. B. Sonn- und Feiertagsarbeit und Nachtarbeit erforderlich werden, bedürfen jedoch vorab der Abstimmung mit der Objektüberwachung und dem Auftraggeber.

*Hinweis: B.07 Bauseitige Leistungen, Bauumlage*
B.07.  Bauseitige Leistungen, Bauumlage

Für alle Auftragnehmer wird eine Wasserversorgung und Baustromversorgung aufgebaut. Über Leitungsquerschnitt und Wasserdruck wird im Bedarfsfall Auskunft erteilt. Der Anschluss von elektrischen Heizungen (z. B. für Aufenthaltscontainer) an die Baustromversorgung ist nicht zulässig.
Die Verbrauchskosten für Baustrom und Bauwasser trägt der Auftragnehmer. siehe Formblatt 214.H
Die Versorgungsleitungen ab der Entnahmestelle sind vom Arbeitnehmer selbst zu errichten.

*Hinweis: B.08 Baubeleuchtung*
B.08. Baubeleuchtung

Die Baubeleuchtung (Allgemeinbeleuchtung) wird für die Ausbauarbeiten im gesamten Bau und in Teilbereichen der Außenanlagen bauseits erstellt und unterhalten. Die Arbeitsbeleuchtung hat jeder Auftragnehmer für sein Gewerk selbst zu erbringen.

*Hinweis: B.09 SiGe gemäß Baustellenverordnung*
B.09. SiGe gemäß Baustellenverordnung

Gemäß der "Verordnung für Sicherheit und Gesundheitsschutz auf Baustellen (BaustellV) hat der AG einen Koordinator bestellt (§ 4 BaustellV). Der Koordinator wird seine Aufgaben nach der BaustellV wahrnehmen.
Der Bauherr überträgt seine Verpflichtung gemäß Baustellenverordnung einem Dritten. Als Dritter wird für die Koordinierung gemäß §2 und §3 der Baustellenverordnung (BaustellVO), ein SiGe-Koordinator mit dem Auftragsschreiben bekannt gegeben.

Im Rahmen der Rechte und Befugnisse des Auftraggebers hat der Koordinator Weisungsbefugnis in allen Belangen der Arbeitssicherheit und des Gesundheitsschutzes. Dem Koordinator gegenüber ist nur der Auftraggeber weisungsbefugt.

Ein für die Baumaßnahme erstellter Sicherheits- und Gesundheitsschutzplan mit Baustellenverordnung ist von den am Bau Beteiligten zu berücksichtigen und einzuhalten.
Bei der Durchführung der Arbeiten sind die einschlägigen Gesetze, Verordnungen, EG-Recht, Arbeitsstättenrichtlinie und Technischen Regeln sowie Vorschriften, Regeln und Informationen der Berufsgenossenschaften zu berücksichtigen.

Der AN hat dem Koordinator den Beginn neuer Arbeiten (z.B. Gerüststellung) vorher rechtzeitig anzuzeigen und die erforderlichen Unterlagen hinsichtlich sicherheitstechnischer Belange zu übergeben. Die Verantwortlichkeit des AN für die Erfüllung seiner Arbeitsschutzpflichten bleibt unberührt (§ 5 Abs.3 BaustellV).

Der vom AG bestellte Koordinator wird durch laufende Kontrollen die Einhaltung der Sicherheits- und Gesundheitsschutzpläne überwachen und die Aufgaben nach der BaustellV wahrnehmen. Ferner wird der  Koordinator durch regelmäßige Begehung der Baustelle die sicherheitstechnischen Einrichtungen und Schutzmaßnahmen des AN überprüfen.

Soweit der Koordinator sicherheitstechnische Mängel auf der Baustelle feststellt, wird er den AN und AG in schriftlichen Berichten und / oder mündlicher Form unterrichten. Der AN ist verpflichtet, die festgestellten Mängel unverzüglich zu beheben. Der AN hat für den Koordinator nach der BaustellV einen Ansprechpartner, Sicherheitsbeauftragter des AN für die Baustelle, zu benennen, der für die Erfüllung der erforderlichen Maßnahmen auch von eventuellen Nachunternehmern verantwortlich ist.

Sämtliche vorstehenden Leistungen, Maßnahmen und auftretenden Erschwernisse, die sich nach der BaustellV für den AN ergeben, sind in die Baustelleneinrichtungspauschale einzukalkulieren. Grundsätzlich gelten neben den DGUV auch alle einschlägigen staatlichen Gesetze Verordnungen, Richtlinien und Technischen Regeln wie z.B. folgende Vorschriften und Verordnungen:

- Arbeitsschutzgesetz (ArbSchG),
- Arbeitssicherheitsgesetz (AsiG),
- Arbeitszeitgesetz (ArbZG),
- Arbeitsstättenverordnung (ArbStättV),
- Gefahrstoffverordnung (GefStoffV),
- Biostoffverordnung (BioStoffV),
- Betriebssicherheitsverordnung (BetrSichV),
- Baustellenverordnung (BaustellV),
- udgl.

*Hinweis: B.10 Bauleistungen im Stundenlohn*
B.10. Bauleistungen im Stundenlohn

Zur Abwicklung von Stundenlohn- bzw. Regiearbeiten gilt die VOB-B §2 Abs. 10 und §15. Regiearbeiten müssen vor Durchführung beim AG und der Objektüberwachung angemeldet und begründet werden und bedürfen einer Freigabe durch den AG. Andernfalls werden diese nicht vergütet.

Bauleistungen im Stundenlohn dürfen nur auf besondere Anordnung des Auftraggebers ausgeführt werden. Die Tarifgruppe muss dem Grad der Arbeiten entsprechen. Diese Leistung wird im Nachgang durch den AN beschrieben und begründet, durch die Objektüberwachung zusätzlich begründet und geprüft und durch den AG freigegeben.

Sollte es zu Änderung der beschriebenen Materialien oder zu Änderungen der Leistungen kommen, die über einen Nachtrag erfasst werden können, muss ein solcher zur Prüfung bei der Objektüberwachung vorgelegt werden. Das geprüfte Nachtragsangebot wird dem AG vorgelegt, der mit dem AN eine rechtsverbindliche Nachtragsvereinbarung schließt.

*Hinweis: B.11 Bauschutt, Abfall*
B.11. Bauschutt, Abfall

siehe Weitere Besondere Vertragsbedingungen (WBVB)

*Hinweis: B.12 Materialökologie*
B.12 Materialökologie

B.12.01 Vorbemerkungen Materialökologie

Es wird eindringlich auf die Einhaltung aller nachfolgenden Vorgaben zur Materialökologie hingewiesen. Sollten Verstöße festgestellt werden, sind alle vertragswidrig verbauten Stoffe und Materialien oder verwendete Reinigungsmittel auf Kosten des AN zu entfernen und mit zugelassenen Produkten zu ersetzen. Kontrollen erfolgen durch den AG und dessen Erfüllungsgehilfen, die Bauleitungen vor Ort und den SiGeKo.
Zum Ende der Baumaßnahme werden Raumluftmessungen durchgeführt. Dabei festgestellte Verstöße durch den AN (versteckter Mangel) werden nachverfolgt (Rückbau) und sämtliche Kosten inkl. Nachmessungen dem Verursacher zum Abzug gebracht.
Das Betreten von zur Messung abgesperrten Bereichen und Räumen ist untersagt, deshalb erforderliche Nachmessungen oder zusätzliche Anfahrten werden dem Verursacher angelastet.

B.12.02 Allgemeine Anforderungen Materialökologie

gilt grundsätzlich für alle materialökologischen Anforderungen

Nachweise: Die geforderte Qualität der Baustoffe und Bauprodukte ist rechtzeitig vor Ausführung bzw. Bestellung durch Produkt-, Sicherheitsdatenblätter oder sonstige geeignete Nachweise zu belegen. Die Verantwortung der Produkteinhaltung liegt allein beim AN.
Aktualität der Nachweise: Nachweise wie Sicherheitsdatenblätter, Umweltzeichen- Zertifikate, Datenblätter oder Emissionsprüfberichte müssen aktuell sein. Bei Umweltzeichen gilt die jeweils aktuellste Version. Ist die Gültigkeitsfrist z. B. einer zugrundeliegenden "Blauer Engel"-Version abgelaufen, werden die Zertifikate vom AG nicht akzeptiert. Im Fall der Überschneidung von zwei Versionen (Übergangsfrist) ist möglichst die aktuellste Version vorzulegen.
Produktänderungen: Notwendige Produktänderungen während der Ausführung sind unverzüglich mit dem AG abzustimmen, es sind alle vorgenannten Nachweise neu vorzulegen und neu von der Projektleitung freizugeben.
Originalgebinde auf der Baustelle: Es sind alle Produkte auf der Baustelle im Originalgebinde zu verwenden; eine Anlieferung bereits vorgemischter Produkte in Fremd- oder Neutralgebinden ist untersagt.

B.12.03 Feinstaub/ Gesundheitsgefährlicher Staub

Das "Merkblatt zur Staubminderung bei Baustellen" ist zu beachten.
Die Staubentwicklung ist, soweit technisch möglich, zu vermeiden.
Bei Maschineneinsatz sind staubarme, abgestimmte Bearbeitungssysteme (Maschine und Mobilentstauber) zu verwenden, die den allgemeinen Staubgrenzwert von 1,25 mg/m³ für die alveolengängige (A-) Fraktion sowie 10 m g/m³ für die einatembare (E-) Fraktion einhalten. Die BG BAU führt Positivlisten staubarmer Bearbeitungssysteme und staubarmer Produkte.
Werden gesundheitsgefährliche mineralische Stäube oder andere Gefahrstoffe freigesetzt, sind die notwendigen Maßnahmen entsprechend der jeweiligen Technischen Regel Gefahrstoffe  (TRGS 505, 519, 521, 559, 900 u.a.) und der Gefahrstoffverordnung zu ergreifen. Beim Bearbeiten von Bestandsbauteilen mit bleiweißhaltigen Anstrichen sind die Handlungsanleitungen der BG BAU zu beachten.

B.12.04 Stoffe mit besonders besorgniserregenden Eigenschaften

Alle verwendeten Bauprodukte dürfen keine Stoffe mit folgenden Eigenschaften als konstitutionelle Bestandteile (d.h. Stoffe, die im Endprodukt verbleiben und in diesem eine Funktion erfüllen) enthalten:
- Stoffe, die unter der Chemikalienverordnung REACH als besonders besorgniserregend identifiziert und in die gemäß REACH Artikel 59 Absatz 1 erstellte Liste (sogenannte Kandidatenliste) aufgenommen wurden (SVHC). Es gilt die jeweils aktuelle Fassung der Kandidatenliste.
- Stoffe, die in ihrem Sicherheitsdatenblatt mit Eigenschaften gekennzeichnet sind, die zur Aufnahme in die Kandidatenliste führen können (REACH Art. 57).
Dies umfasst folgende Stoffe:
 * erwiesenermaßen krebserzeugende, erbgutverändernde oder fortpflanzungsgefährdende Stoffe (KMR-Stoffe der Kat. 1A und 1B)  und Stoffe, die gemäß den Kriterien der EG-Verordnung 1272/2008 (oder der Richtlinie 67/548/EWG) mit den im Folgenden genannten H-Sätzen bzw. R-Sätzen eingestuft sind als:
* karzinogen (krebserzeugend) der Kategorie Carc. 1A / Carc. 1B
H350: Kann Krebs erzeugen.
H350i: Kann bei Einatmen Krebs erzeugen.
* keimzellmutagen (erbgutverändernd) der Kategorie Muta. 1A /  Muta. 1B
H340: Kann genetische Defekte verursachen.
 *reproduktionstoxisch (fortpflanzungsgefährdend) der Kategorie Repr. 1A, Repr. 1B
H360F, R60: Kann die Fruchtbarkeit beeinträchtigen.
H360D, R61: Kann das Kind im Mutterleib schädigen.
H360FD, R60/61: Kann die Fruchtbarkeit beeinträchtigen. Kann das Kind im Mutterleib schädigen.
H360Fd, R60/63: Kann die Fruchtbarkeit beeinträchtigen. Kann vermutlich das Kind im Mutterleib schädigen.
H360Df, R61/62: Kann das Kind im Mutterleib schädigen. Kann vermutlich die Fruchtbarkeit beeinträchtigen.
- Stoffe mit PBT- (persistent, bioakkumulierend und toxisch) oder vPvB- (sehr persistent und sehr bioakkumulierend) Eigenschaften.
Für bestimmte Stoffe (z.B. Formaldehyd) gelten besondere Regeln. Diese sind über die Anforderungen des Blauen Engels bzw. über die in den nachfolgenden Absätzen explizit aufgeführten Anforderungen geregelt.

B.12.05 Biozide

Der Einsatz von Bioziden gemäß Biozidverordnung ist nicht zulässig. Hiervon ausgenommen sind Biozide, die allein zur Topfkonservierung in wässrigen Beschichtungsstoffen und Leimen eingesetzt werden. Hier gelten ggf. Einschränkungen und Vorgaben der Umweltzeichen (z.B. "Blauer Engel"), die in den jeweiligen produktgruppenspezifischen Anforderungen genannt sind.  Ebenfalls ausgenommen sind ggf. erforderliche Durchwurzelungshemmer in der Dachabdichtungsbahn bei Dachbegrünungen.

B.12.06 Polyvinylchlorid

PVC / Chlorchemische Produkte
Der Einsatz von chlorchemischen Produkten ist ausgeschlossen (z.B. bei Fußbodenbelägen, Fenstern, Türen, Rollladen, Sanitärleitungen, Elektroinstallation, Abdeck-/ Trennfolien, Dichtungsbahnen). Ausnahmen sind zulässig  für Anwendungsbereiche ohne vertretbare Alternativen.

B.12.07 Bodenbeläge

siehe auch „15.17 Kleb- und Verlegewerkstoffe“
Linoleumböden müssen den Anforderungen des Umweltzeichens RAL-UZ 120 (Blauer Engel) oder alternativ denen des "natureplus"-Umweltgütesiegels entsprechen. Sie sind, unter Ausschluss von PU-Versiegelungen und metallvernetzten Systemen, inklusive der Erstpflege vom AN auszuführen.
Andere elastomere Bodenbeläge (Kautschuk, Polyolefin) müssen den Anforderungen des Umweltzeichens RAL UZ 120 (Blauer Engel) oder gleichwertig entsprechen.
Textile Bodenbeläge müssen den Anforderungen des Umweltzeichens RAL UZ 128 (Blauer Engel) oder denen des GuT-Gütesiegels oder gleichwertig entsprechen und dürfen zusätzlich keine PVC-Rückenschichten enthalten.
Bodenbeläge aus Holz und Holzwerkstoffen müssen mindestens den Anforderungen des Umweltzeichens RAL UZ 176 (Blauer Engel) oder gleichwertig entsprechen.
- siehe Oberflächenbeschichtungen
- siehe Verlegewerkstoffe
- siehe Holz, Holzwerkstoffe

B.12.08 Fließbeschichtungen, Epoxid- und Reaktionsharze

-  siehe Oberflächenbeschichtungen

B.12.09 Erstpflege Bodenbelag

Produkte für die Erstpflege, die folgende Inhaltsstoffe enthalten, dürfen nicht zur Anwendung kommen:
- Alkylphenolethoxylate (APEO)
- Ethylendiaminetraessigsäure (EDTA)
- chlororganische und chlorabspaltende Verbindungen
- Thioharnstoff
- kationische Tenside
- Konservierungsstoffe auf Chlor- oder Halogenbasis/
- Halogenkohlenwasserstoff
- Phenol und dessen Derivate
- Quarternäre Ammoniumverbindung
- Diethanolamin, Methylglykol, Ethylglykol
- 2-N-Methylpyrrolidon
- p-Dichlorbenzol
- synthetische Moschus-Verbindungen
- Oxime (z.B. 2-Butanonoxim oder Acetonoxim)
- nach der Gefahrstoff-VO und MAK-Liste als sehr giftig, cancerogen, mutagen oder reproduktionstoxisch eingestufte Einzelkomponenten.
Ebenso ausgeschlossen sind metallvernetzte Dispersionen und PU-Versiegelungen.
Spätestens 10 Tage vor Ausführung der Erstpflege übermittelt der AN das Produkt- und EU-Sicherheitsdatenblatt des Erstpflegeprodukts, die Pflegeanleitung für den Boden und den Termin für die Erstpflege an die Projektleitung.
Die Erstpflege ist spätestens 14 Kalendertage vor der Raumluftmessung durch das RGU abzuschließen. Der Termin ist bei der städtischen Projektleitung zu erfragen.

B.12.10 Kunstschaum-Dämmstoffe für Gebäude und Haustechnik

Schaumkunststoffe (Polystyrol u.a.) müssen frei von halogenierten Treibmitteln sein. EPS- oder XPS-Kunststoffe dürfen kein HBCDD, PU-Schäume kein TCEP als Flammschutzmittel enthalten. Ein einfacher Nachweis dafür ist bei EPS das Qualitätssiegel BFA QS des IVH, bei PU-Schäumen das pure-life Siegel des ÜGPU e.V.
Melaminharzschaumstoffe (z.B. als Akustikplatten) und ähnliche formaldehydfreisetzende Produkte sind im Innenraum ausgeschlossen.
2-chlorpropan-emittierende Phenolharz-Hartschaumplatten sind innen wie außen nicht erlaubt.
Produkte aus künstlichen Mineralfasern (KMF) müssen die Anforderungen des RAL-Gütezeichens Erzeugnisse aus Mineralwolle erfüllen. Eine Deklaration des kanzerogenen Potentials bzw. der gesundheitlichen Unbedenklichkeit entsprechend der GefStoffV ist vorzulegen, damit ein Ausschluss von Feinfaseremissionen aus KMF unter Beachtung der in der TRGS 905 dargelegten Kriterien gegeben ist. Der Nachweis ist vor dem Einbau zu erbringen und zu dokumentieren.
Eine Verwendung von KMF-Dämmstoffen im direkt zugänglichen Innenbereich, wie bei Akustikdecken oder in Putzsystemen, ist ausgeschlossen, außer diese sind staubdicht ummantelt und mit formaldehydfreien Bindemitteln hergestellt. Ausnahmen gelten für Räume, die nicht dauerhaft zum Aufenthalt genutzt oder nicht häufig frequentiert werden (z.B. Technikbereiche).
Dämmstoffe aus nachwachsenden Rohstoffen, die als Flammschutzmittel Borate enthalten, sind über den allgemeinen Stoffausschluss ausgeschlossen.
Im Innenbereich müssen Flachs-, Hanf-, Holzfaser- und Schurwolle- Dämmstoffe mindestens den Anforderungen des Umweltzeichens  "Blauer Engel" RAL-UZ 132 oder natureplus Qualitätszeichen RL0100ff und RL030ff entsprechen.
Für Zelluslosedämmstoffe ist zum Nachweis der Boratfreiheit eine zusätzliche Herstellererklärung erforderlich.

B.12.11 Spritz- und Montageschäume

Die Verwendung von Montageschäumen und sonstigen Ortschäumen ist ausgeschlossen.
Dies gilt nicht für die Verwendung bei Wärmedämmverbundsystemen zum Schließen von Fugen zwischen Dämmstoffplatten gemäß den Hersteller-Verarbeitungsrichtlinien.

B.12.12  Dichtungen und Abdichtungen

Zur Vermeidung der Innenraumluftbelastung sind bei den Kleb- und Dichtstoffen in Innenräumen amin- oder oximvernetzende bzw. -haltige Produkte ausgeschlossen.
Es dürfen nur Produkte mit den Umweltzeichen Emicode  EC1plus oder  RAL-UZ 123 (Blauer Engel) verwendet werden.
Abweichungen, z.B. Emicode EC1, sind in (technisch) begründeten Ausnahmefällen bzw. in Bereichen mit sicherheitsrelevanten bauaufsichtlichen Anforderungen in Abstimmung mit dem AG möglich.
Kann auf lösemittelhaltige Produkte an der Baustelle nicht verzichtet werden, muss bis zum Abklingen der VOC-Emissionen eine ausreichende  Ablüftung (ggf. mit mechanischer Lüftung) durch den AN gesichert sein.
Für Flüssigabdichtungen in Innenräumen dürfen nur Produkte mit dem Emicode EC1 oder EC1plus verwendet werden.
Als kalt verarbeitete Bitumenbeschichtungen / bituminöse Voranstriche dürfen nur Produkte mit Giscode BBP 10 verwendet werden.
Dichtungs-/ Dachbahnen und Dampfsperren aus PVC sind ausgeschlossen.

B.12.13 Holz, Holzwerkstoffe

Der Einsatz von Tropenholz bei Bau und Ausstattung ist ausgeschlossen.
Terpenhaltige Holzarten sind zur Minimierung von bicyclischen Terpenen zu vermeiden. In Aufenthaltsräumen sind harzarme Holzarten zu verwenden. Stark harzhaltige Nadelhölzer -insbesondere Kiefernholz- (z.B. verarbeitet als Fensterprofile, Seekiefer-, OSB- u.ä. Platten) dürfen nicht verwendet werden.

B.12.14 Formaldehydhaltige Verleimungen und Beschichtungen

Holzwerkstoffe müssen mindestens den Anforderungen des Umweltzeichens RAL UZ 76 (Blauer Engel, Ausgabe Februar 2016 oder neuer) oder des "natureplus"-Umweltgütesiegels der Gruppe RL0200 (mit etwas anderen Prüfbedingungen) entsprechen.
Liegt kein Nachweis vor, muss vom Hersteller ein Prüfbericht (z.B. für Boulder- oder Prallwände aus Phenol-Formaldehydharz (PF) verleimten Multiplexplatten) vorgelegt werden (s.u.). Bei akustisch wirksamen (gelochten) Platten ist für das fertige Endprodukt (gelochte Platte mit oder ohne Beschichtung) vom AN ein Prüfbericht einer Prüfkammer-Messung vorzulegen (s.u.). Bei konstruktiven Holzbauteilen (z.B. Brettschichtholz) sind ausschließlich formaldehydfrei verleimte Produkte erlaubt oder es ist auf alternative Bauarten oder Baustoffe auszuweichen.
Produkte mit formaldehydhaltigen Beschichtungen sind ausgeschlossen.
Hinweis: Bei großflächigem Einbau von Holzwerkstoffen in Wand, Boden und/oder Decke ist das Auftreten von Formaldehyd-Emissionen besonders sensibel zu betrachten. Als großflächig gilt bereits eine Wandfläche, eine Bodenfläche oder eine Deckenfläche.
Prüfkammer-Messung:
Holzwerkstoffplatten dürfen bei der Messung in der Prüfkammer in Anlehnung an die vom Ausschuss zur gesundheitlichen Bewertung von Bauprodukten (AgBB) erarbeitete Vorgehensweise bei der gesundheitlichen Bewertung der Emissionen von flüchtigen organischen Verbindungen (VOC und SVOC) aus Bauprodukten folgende Emissionswerte nicht überschreiten.
Die Messung der Emissionen erfolgt gemäß CEN/TS 16516/ EN 16516
Die Beladung der Prüfkammer beträgt einheitlich 1,4m²/m³.

Summe flüchtiger organischer Verbindungen,
Retentionsbereich C6 - C16 (TVOC):
- maximal 1 mg/ m³ nach 3 Tagen
- maximal 0,8 mg/ m³ nach 28 Tagen
Summe schwer flüchtiger organischer Verbindungen,
Retentionsbereich > C16 - C26 (TSVOC):
- maximal 0,1 mg/ m³ nach 28 Tagen

krebserzeugende Stoffe (K1 und 2 nach Richtlinie 67/548/EWG bzw. Klassen 1A und 1B nach CLP-Verordnung 1272/2008):
- maximal 0,01 mg/ m³ nach 3 Tagen
- maximal 0,001 mg/ m³ nach 28 Tagen
Summe aller VOC ohne NIK:
- maximal 0,1 mg/ m³ nach 28 Tagen
- R-Wert: maximal 1 nach 28 Tagen
 Formaldehyd:
- maximal 0,08 mg/ m³ nach 28 Tagen
Hinweis: Formaldehyd darf auch weiterhin nach der EN 717-1 gemessen werden. Wird nach der EN 717-1 gemessen, ist ein Wert von 0,03 ppm (0,0375 mg/ m³) einzuhalten (in Anlehnung an das WKI-Rechenmodell für Formaldehyd).

B.12.15 Holzschutz

Im Holzbau sind Konstruktionen zu wählen, bei denen nach DIN 68 800 chemischer Holzschutz entbehrlich ist.
In Aufenthaltsräumen dürfen keine chemischen Holzschutzmittel eingesetzt werden. Sofern chemischer Holzschutz produktionsbedingt  (z.B. bei Holzfenstern) erforderlich ist, dürfen nur Produkte mit BAuA-Zulassung verwendet werden. Gemäß BiozidVO sind die verwendeten bioziden Wirkstoffe zu deklarieren und zu dokumentieren.  Es muss - bei gleicher Eignung - das jeweils umweltverträglichste Produkt und Verfahren verwendet werden. Dabei ist die Einstufung entsprechend dem Produkt-Code der Bauberufsgenossenschaft zu Grunde zu legen.
Holzschutzmittel für nichttragende Bauteile müssen das RAL-Prüfzeichen RAL-GZ 830 der Gütegemeinschaft Holzschutzmittel e.V., für tragende Bauteile das Prüfzeichen des Deutschen Instituts für Bautechnik aufweisen.
Behandlungen mit Holzschutzmitteln sind im Produktionsbetrieb des AN vorzunehmen. An der Baustelle sind sie nur im Ausnahmefall nach vorheriger Zustimmung des Auftraggebers erlaubt.

B.12.16 Beschichtungen von Holzoberflächen

 -  siehe Oberflächenbeschichtungen

B.12.17 Kleb- und Verlegewerkstoffe

Grundsätzlich dürfen nur lösemittelfreie Verlegewerkstoffe (Voranstriche, Leime, Kleber, Spachtel etc.) gemäß Giscode-Einstufung der Bauberufsgenossenschaft und den Technischen Regeln für Gefahrstoffe TRGS 610 verwendet werden. Ausnahmen sind nur nach vorheriger Zustimmung des AG erlaubt.
Zur Vermeidung der Innenraumluftbelastung sind amin- oder oximvernetzende bzw. -haltige Kleb- und Dichtstoffe (Verfugungen, punkt- und linienförmige Verklebungen) ausgeschlossen. Es dürfen nur Produkte mit den Umweltzeichen "Emicode" EC1plus oder  RAL-UZ 123 (Blauer Engel) verwendet werden.
Als Verlegewerkstoffe für Boden- und Wandbeläge dürfen nur Produkte entsprechend der Umweltzeichen RAL-UZ 113 (Blauer Engel) oder "Emicode" EC1plus verwendet werden.
Für Fliesen und Platten sind mineralische Fliesenkleber zu verwenden.

B.12.18 Oberflächenbeschichtungen

Allgemeine Anforderungen:
Bei allen Beschichtungen (Grundierungen, Imprägnierungen, sonstige Anstriche, Spachtelungen, Öle, Wachse, Korrosions-, Brandschutzanstriche, etc.) sind umwelt- und gesundheitsverträgliche, insbesondere wasserbasierte sowie oximfreie (z.B. butanonoxim- und acetonoximfreie) Produkte und Verfahren einzusetzen.
Beschichtungen bzw . Oberflächenbehandlungen von Stahlbau-, Metallbau- und Schlosserarbeiten sind grundsätzlich im Produktionsbetrieb der Firma vorzunehmen und sollen bis zum Zeitpunkt des Einbaus auf der Baustelle keine VOC Richtwertüberschreitungen mehr verursachen. Auf der Baustelle ist die Verarbeitung nur im Ausnahmefall und in Abstimmung mit dem AG erlaubt.
Im Einzelnen gelten folgende Anforderungen:
Bei Innenwand- und Deckenfarben sind reine Silikatfarben (ggf. mit geringem Dispersionsanteil) oder lösemittel- und konservierungsfreie Dispersionsfarben zu verwenden. Die Farben müssen mindestens den Vergabegrundlagen des Umweltzeichens RAL-UZ 102 (Blauer Engel) oder gleichwertig entsprechen.
Als Grundierungen, Lacke und Lasuren dürfen generell nur schadstoffarme Produkte entsprechend den Vergabegrundlagen des Umweltzeichens RAL- UZ 12a (Blauer Engel) oder gleichwertig eingesetzt werden. Das gilt auch für Beschichtungen von Holz-Bodenbelägen.
Für Öle und Wachse ist die Einhaltung des AgBB- Bewertungsschemas mit TVOC<250mikrogramm/m³ nach 28 Tagen und GISCODE Ö10+ (lösemittelfrei, oximfrei) nachzuweisen.
Reaktionsharze und Epoxidharze sind ausschließlich im technisch notwendigen Sonderfall einzusetzen, wenn keine vertretbare Alternative zur Verfügung steht und der AG ist darüber zu schriftlich zu informieren.
Produkte mit chlorierten Kohlenwasserstoffen sind ausgeschlossen.
Sicherheitsaspekte können Abweichungen rechtfertigen. Es sollte dann aber darauf geachtet werden, dass mindestens die Einhaltung des AgBB-Schemas nachgewiesen wird, wenn möglich Emicode EC1 oder EC1plus.
Bei Fließbeschichtungen ist mindestens die Einhaltung des AgBB-Schemas mit TVOC max. 0,25 mg/m3 nach 28 Tagen nachzuweisen.

B.12.19 Trennmittel

Es dürfen nur Trennmittel verwendet werden, die biologisch schnell abbaubar sind und dem Umweltzeichen RAL-UZ 178 entsprechen. Auf technisch notwendige Ausnahmen ist die Bauleitung hinzuweisen.

B.12.20 Recyclingprodukte zum Bauteilschutz

Bei Maßnahmen zum Schutz von Bauteilen oder der Ausstattung sind Produkte aus Recyclingmaterial (Altpapier, Alttextilien, PE-Regenerat) zu verwenden.

*Hinweis: B.13 Normenabweichung*
B.13 Normenabweichung

-- Nur zu beachten im offenen Verfahren bei EU weiten offenen Angebotsaufforderungen, sonst Entfall dieser Position --

Falls im Leistungsverzeichnis bei der Verwendung von technischen Spezifikationen auf Normen (DIN, EN etc.) Bezug genommen wird, kann auch der Norm gleichwertig angeboten werden. Die Gleichwertigkeit ist bei Angebotsabgabe gesondert nachzuweisen.
Die LV-Positionen, in denen von den Normen abgewichen wird, sind mit der Angebotsabgabe explizit anzugeben. Der Nachweis der Gleichwertigkeit liegt diesem Angebot bei.

*Hinweis: C - WEITERE ZUSÄTZLICHE VERTRAGSBEDINGUNGEN (WZV) - GEWERKESPEZIFISCH)*

*Hinweis: C.01. Angebot des Bieters, Art und Umfang der Leistungen*
C.01. Angebot des Bieters, Art und Umfang der Leistungen

C.01.1 Art und Umfang der Leistungen
Lieferung und Montage Einbausportgeräte nach DIN 18032 und Metallbauarbeiten nach DIN 18360
sowie:
-  alle geltenden Normen und Regelungen für die auszuführenden Leistungen und auch Herstellerrichtlinien
-  exakte Überprüfung der Wand/Unterzugfluchten, Wandöffnungen und Untergrundbeschaffenheiten
-  einschl. sämtlicher Abdeckmittel, Klebebänder, Reinigungsmittel usw.
-  einschl. sämtlicher Befestigungsmittel, Schrauben, Verklebungen, Verdübelungen usw.
-  Stundenlohnarbeiten für nicht vorhersehbare Arbeiten

Die Fertigstellung der Endmontagen im Deckenbereich und oberen Wandbereich erfolgt zeitversetzt nach Beendigung des Sportbodens und der Prallwand. Dies ist in die Einheitspreise miteinzukalkulieren.

sowie:
- alle geltenden Normen und Regelungen für die auszuführenden Leistungen

Alle im Leistungsverzeichnis beschriebenen Leistungen sind Bestandteil der vertraglichen Leistung.
Nebenleistungen gemäß VOB/C sind, soweit sie zur ordnungsgemäßen Ausführung erforderlich sind, mit den Einheitspreisen abgegolten.
Leistungen, die über die üblichen Nebenleistungen hinausgehen oder gesondert beschrieben sind, werden entsprechend den Positionen des Leistungsverzeichnisses vergütet.

Der AN hat seine Leistungen mit den anderen Gewerken sowie der Objektüberwachung zu koordinieren.

Es gilt die VOB/C in ihrer neuesten Fassung für alle beschriebenen Arbeiten und Gewerke, sowie alle in diesem Zusammenhang anwendbaren DIN- und EN-Normen, der "Stand der Technik" sowie die DASt-Richtlinien.

Ergänzend dazu gelten:
-  Bayerische Bauordnung BayBO,
-  Unfallverhütungs- und Brandschutzvorschriften,
-  alle auf Kindergärten, Horte und Schulen bezogenen Sicherheitsregeln und die Vorschriften der KUVB in der derzeit  gültigen Fassung.
Diese sind eigenverantwortlich einzuhalten und können auf Anfrage mitgeteilt werden.

C.01.2 Angebot des Bieters
Die ausgeschriebenen Arbeiten sind grundsätzlich nach den "Allgemein Anerkannten Regeln der Technik" anzubieten und auszuführen. Die anzubietenden Preise enthalten alle erforderlichen Nebenleistungen für Befestigungen, Verankerungen und dergleichen, Gestellung, Vorhalten und Betreiben von Geräten, Maschinen etc.

Die der Ausschreibung beiliegenden Pläne und Unterlagen sind ebenso bei der Kalkulation zu berücksichtigen - diese sind jedoch nicht zur Bauausführung freigegeben. Zur Ausführung freigegebene Unterlagen, Pläne, Details hat der AN nach der Beauftragung umgehend anzufordern. Das Leistungsverzeichnis ist nicht per se zur Ausführung freigegeben.

Bei den im Leistungsverzeichnis genannten Spezifikationen handelt es sich um Mindestspezifikationen hinsichtlich der Qualität.

Alle ausgeschriebenen Leistungen verstehen sich einschließlich Herstellen, Liefern, Einbauen aller Materialien, Stoffe und Bauteile, sofern in einzelnen Positionen nichts anderes erwähnt wird.

*Hinweis: C.02. Ausführung allgemein*
C.02 Ausführung allgemein

C.02.1 Bauablaufplanung

Der zeitliche Ablauf der Arbeiten des AN ist durch die in den Besonderen Vertragsbedingungen (BVB) festgelegten Vertragsterminen festgelegt.

Der AN ist verpflichtet, auf Grundlage dieser Einzelfristen einen detaillierten Baufristenplan einschließlich Kapazitätsplanung über seine vertraglichen Leistungen zu erstellen, anhand dessen die Einhaltung der Vertragsfristen und Berücksichtigung der Randbedingungen zum Bauablauf nachgewiesen und überwacht werden können.

Der Baufristenplan ist dem Auftraggeber und der Objektüberwachung zu übergeben - Übergabe 10 Werktage nach Auftragserteilung, bei Überarbeitungen unverzüglich - spätestens nach 3 Werktagen.

Die Ablaufgeschwindigkeiten und Reihenfolgen müssen vom AN mit den Fachbauleitungen abgestimmt  werden und deren Zustimmung erhalten. Die Arbeiten können ggf. nur abschnittsweise ausgeführt und fertig gestellt werden. Montagen sind ggf. zeitlich versetzt auszuführen. Die festgelegten Abläufe werden Basis der Ausführung. Anpassungen und Korrekturen des Ablaufplanes können nur gemeinsam mit den Fachbauleitungen festgelegt werden und müssen die übrigen Belange der Baustelle ausreichend berücksichtigen. Anpassungen des Detailablaufes sind nur dann zulässig, wenn die vertraglich vereinbarten Rahmentermine hierdurch nicht berührt werden. Bei  erkennbaren Abweichungen können durch die Fachbauleitung Terminanpassungen und besondere Maßnahmen verlangt werden. Die Einhaltung des vereinbarten Ablaufplanes ist dem AG durch den AN regelmäßig schriftlich nachzuweisen.

Die Festlegungen des Auftraggebers (AG) z.B. zur baufachlichen oder terminlichen Koordinierung mit den übrigen Leistungsbereichen sind zu berücksichtigen.

C.02.2 Rahmenbedingungen

Die Arbeiten müssen mit den zeitgleich ablaufenden Nachbargewerken ineinander greifen.

Erforderliche Abstimmungen erfolgen während der Ausführung mit der örtlichen Objektüberwachung. Der Bieter/Auftragnehmer hat zu berücksichtigen, dass diese Gewerke parallel ausgeführt werden und sich hierdurch entsprechende Erschwernisse und Arbeitsunterbrechungen ergeben können.

Planung und Bemessung für Bauhilfsmaßnahmen soweit hier nicht angegeben, Montagestöße, Montagezustände, Montageverbände, Montagehilfen, Abstützungen, Unterstützungen, Abfangungen, Bauzustände etc. einschl. dem Erstellen der Standsicherheitsnachweise und Planungsunterlagen sowie alle damit verbundenen Kosten (Prüfgebühren etc.) obliegen dem AN und liegen in seinem Verantwortungsbereich.

C.02.3 Ausführung

C.02.3.1 Qualitäts- und Quantitätskontrolle

Nach Auftragsvergabe hat der AN umgehend die zur Ausführung freigegebenen Pläne und Unterlagen des Architekten und der Fachplaner anzufordern bzw. im DPR Projektraum abzuholen. Auf Basis dieser Unterlagen erstellt der AN - sofern vorgesehen - auch seine W+M-Planungen (Werkstatt- und Montageplanung).

Für die Leistungsbestandteile des Auftragnehmers, für die eine W+M-Planung zu erstellen ist, erfolgt die Ausführung ausschließlich anschließend auf Grundlage der von den Planern freigegebenen W+M-Planungen des Auftragnehmers.
Vor der Ausführung sind die Inhalte der vom AN zu erbringenden Leistungen zwingend hinsichtlich der Quantitäten und der Qualitäten zu prüfen und sicherzustellen. Erst nach Sicherstellung der Qualitäten und Quantitäten dürfen die Bauteile bestellt werden bzw. darf mit der Ausführung begonnen werden. Dies ist zwingend erforderlich - wegen der zeitlichen Abstände von Planung, Ausschreibung und Ausführung.

C.02.3.2 Allgemein

Die nachfolgenden Zusätzlichen technischen Vertragsbedingungen "Allgemein und Baubetrieb" im
Titel 1 sind zu beachten.

Sofern nicht anders beschrieben sind die Leistungen des AN zu kalkulieren inkl. sämtlicher Schutz- und Arbeitsgerüste, Transport- und Montagehilfen für die jeweiligen Arbeiten und Bauteile des AN.

Zu beachten sind hierbei:
DIN 4420-1,-3,
DIN EN 12811-1,
DGUV.

Für gefährliche Montagearbeiten ist vom AN jeweils eine Montageanweisung incl. Sicherheitsmaßnahmen gemäß Gefährdungsbeurteilung erforderlich wie z.B. Herstellung hoher Wände, Montage Stahlbau etc. vorzulegen.

Es dürfen nur geprüfte und zugelassene Geräte und Arbeitsmittel auf der Baustelle verwendet werden.

Erforderliche Lehren, Hilfskonstruktionen, Transportmittel etc. sind vom Auftragnehmer zu stellen. Für Transport und Montage vor Ort sind geeignete Hebezeuge einzusetzen; die Kosten sind in die entsprechenden Positionen einzurechnen.

Die Transportwege sind eigenverantwortlich zu prüfen, Erschwernisse aus dem Transport werden nicht gesondert vergütet; sie sind in die Einheitspreise einzurechnen. .

C.02.4 Nachweise, Güten

Für alle Baustoffe, bei denen Forderungen nach besonderen Klassifizierungen bestehen, sind rechtzeitig Prüfzeugnisse, Zulassungsbescheide, Prüfberichte etc. dem AG bzw. seiner Objektüberwachung vorzulegen.

Für die Güte und einwandfreie Beschaffenheit der zur Verwendung kommenden Materialien, einschl. der von Nachunternehmern verwendeten, haftet allein der AN. Vom AG zurecht beanstandetes Material ist kostenlos zu entfernen.

Soweit Güte- und Gebrauchsprüfungen ergeben, dass vom AN gelieferte Stoffe oder Bauteile vertragswidrig sind, hat der AN auch über die Prüfung hinaus entstandenen Kosten zu erstatten.

Für Verzögerungen, die aufgrund mangelhafter Eigenschaften und vertragswidriger Bauteile entstehen,  haftet der AN.

C.02.5 Toleranzen

Die Festlegung und Feststellung der zulässigen Bautoleranzen erfolgt nach DIN 18201, DIN 18202, DIN 18203.

C.02.6 Vermessung, Einmessung

Der AN erhält vom AG pro Geschoss 1 Meterriss und pro Baukörper 1 Achskreuz.
Alle weiteren Einmessarbeiten sind Leistung des AN.

C.02.7 Dokumentation

Der AN hat nach Abschluss der Arbeiten eine Dokumenation gemäß gesonderter Position (Leistungen für Baubestandsdokumentation) zu übergeben. Hierbei ist die "Dokumentationsrichtlinie für ausführende Firmen" zu berücksichtigen und in Abstimmung mit der Objektüberwachung vorzunehmen.

C.02.8  Ausführungsunterlagen

C.02.8.1 Ausführungsunterlagen vom AG für den AN

Der AN erhält zur Ausführung seiner Leistungen abgestimmte Ausführungsunterlagen des Architekten und Fachplaner.

Planverteilungen nach Beauftragung des AN sind vom AN digital über den DPR-Raum vorzunehmen. Die Verwendung des DPR ist für den AN kostenlos.

Die Projektbeteiligtenliste ist beim Architekten anzufordern.

C.02.8.2 Ausführungsunterlagen des AN

Sämtliche vom AN erstellten Unterlagen müssen vollständig und prüffähig sein. Zeichnungen nach den einschlägigen DIN-Normen.

*Hinweis: C.03. Ausführung gewerkespezifisch*
C.03 Ausführung gewerkespezifisch

C.03.1 Allgemein

Gebäudenull:

+/- 0,00m =  448,70 müNN
Die Höhen beziehen sich auf Normal-Null (NN) im DHHN12

+0,22m = +448,92 müNN = OK Gel. Bestand (vom AN zu überprüfen)

Die Planbeilagen sowie die beiliegenden Unterlagen und Berichte sind bezüglich der Kalkulation vom Bieter zu beachten. Mit Angebotsabgabe bestätigt der Bieter, dass er die Inhalte der Planbeilagen sowie der Unterlagen und Berichte kennt und verstanden hat.

C.03.2. Gerüste / Krane / Hebezeuge

Bauseitig stehen keine Kräne oder Hebezeuge zur Verfügung.

*Hinweis: C.04 Abkürzungen*
C.04 Abkürzungen

Verzeichnis der im LV verwendeten Abkürzungen:

AG = Auftraggeber
AN = Auftragnehmer gem. dieses LVs
OUE = OÜ = Objektüberwachung des AG

Schulpavillionblock = temporäre Container, die 4 Klassenzimmer in 2 Ebenen enthalten

BVB = Besondere Vertragsbedingungen
d = Tag (Kalender- oder Arbeitstage
ggf = gegebenenfalls
h = Stunden
St = Stück
OKR = Oberkante Rohboden
OKF = Oberkante Fertigboden = OK FFB = FOK
Qs = Querschnitt (Querschnittsfläche, zum Beispiel bei Rechteckstützen)
R = Radius
ß = ss (hier gleichrangig)
Stb = Stahlbeton
StMt = Stück x Monat
StWo = Stück x Woche
UKR = Unterkante Rohdecke
Wo = Woche
ZTV = Zusätzliche Technische Vertragsbedingungen
hier: Schulgebäude = Hauptgebäude

--»  = Verweis auf Detailpläne, Werkpläne, Unterlagen, Verweis auf beiliegende Dateien.

*Hinweis: C.05 Anlagenverzeichnis*
C.05 Anlagenverzeichnis
Dem Leistungsverzeichnis liegen die nachfolgend aufgeführten Planunterlagen in digitaler Form bei.
Bei sämtlichen Planbeilagen ist der angegebene Maßstab auf Richtigkeit zu prüfen. Die der Ausschreibung beiliegenden Pläne und Unterlagen sind vom Bieter zu beachten, jedoch nicht für den AN zur Bauausführung freigegeben. Unterlagen zur Ausführung erhält der AN nach Auftragsvergabe.

Hinweise zu den Urheberrechten:
Für Abbildungen, Texte und Unterlagen dieser Angebotseinholung auf Datenträgern, Plattformen oder in gedruckter Form bestehen Urheber- und Eigentumsrechte. Diese Abbildungen, Texte und Unterlagen dürfen nicht ohne schriftliche Erklärung des Urhebers oder des Eigentümers verwendet oder vervielfältigt werden - außer zur Erstellung eines Angebotes für das ausgeschriebene Gewerk.

1. BE und Bauphasen
07_5_A_G_LP_BEL_0002.pdf
07_5_A_G_LP_BEL_0003.pdf
07_5_A_G_Ü_AU_1000.pdf

2. Grundrisse
07_5_A_A_GR_E0_0009.pdf
07_5_A_A_GR_EU_0005.pdf
07_5_A_B_GR_E0_0010.pdf
07_5_A_B_GR_EU_0006.pdf
07_5_A_C_GR_E0_0011.pdf
07_5_A_C_GR_EU_0007.pdf
07_5_A_G_GR_E0_0032.pdf
07_5_A_G_GR_EU_0031.pdf
07_5_A_T_GR_E0_0012.pdf
07_5_A_T_GR_EU_0008.pdf

3. Schnitte
07_5_A_G_SC_AA_0002.pdf
07_5_A_G_SC_BB_0003.pdf
07_5_A_G_SC_CC_0004.pdf
07_5_A_G_SC_DD_0005.pdf

4. Ansichten
07_5_A_A_AN_INH_0001.pdf
07_5_A_B_AN_INH_0001.pdf
07_5_A_C_AN_INH_0001.pdf
07_5_A_G_AN_G_0001.pdf
07_5_A_G_AN_G_0003.pdf
07_5_A_G_AN_G_0005.pdf
07_5_A_G_AN_N_0001.pdf
07_5_A_G_AN_O_0001.pdf
07_5_A_G_AN_S_0001.pdf
07_5_A_G_AN_W_0001.pdf

5. Übersichtsplan Sportgeräte
07_5_A_T_SO_SPG_0001_P_03
ENDE ANLAGENVERZEICHNIS

*Hinweis: D- GRUNDBESCHRIEBE UND LEISTUNGSPOSITIONEN*
D - GRUNDBESCHRIEBE UND LEISTUNGSPOSITIONEN

### Bereich 1 ALLGEMEINES / PLANUNG

*Hinweis: Baustelleneinrichtung*
Baustelleneinrichtung

Die Nutzung der Baustelle, besonders der Platzbedarf für Materiallieferungen ist in jeder Phase mit der Bauleitung abzustimmen.

Absperrbare Räume im Gebäude zur Lagerung von Material und Geräten können vom Auftraggeber nicht zur Verfügung gestellt werden.

Für den Betrieb von elektrischen Geräten stehen je Geschoss Baustrom-Etagenverteiler bauseits zur Verfügung.

Die Kosten für Baustelleneinrichtung/Vorhaltung/Rückbau sind  gem. VOB/C (DIN 18299, Abschnitt 4.1) zu berücksichtigen. Eine gesonderte Position wird hierfür nicht ausgewiesen.

*Hinweis: Hinweis zur Kalkulation*
Hinweis zur Kalkulation

Alle Montagekosten sind in die Einheitspreise mit einzurechnen:

1.) Befestigungen der Deckengeräte an eigenen Stahlprofilunterkonstruktionen mit geeigneten, bauaufsichtlich zugelassenen Verbindungs- und Befestigungsmitteln;
Abstand der  Abhängekostruktion nach statischen Erfordernissen und Angaben des Herstellers, abgestimmt auf die Gesamtkonstruktion. Diese Punkte sind zu kontrollieren und in die Positionen einzurechen (einschließlich notwendiger Bohrungen).

2.) Die Lage der Einbaugeräte muss mit der Lage der Trägerkonstruktionen und den Bodenhülsen abgestimmt sein.

3.) Evtl. Flächenausgleichsmassnahmen für die Befahrung des bei der Endmontage bereits eingebauten kombiniert elastischen Sportbodens sind zu berücksichtgen (siehe separate LV-Position "Schutz des Sportbodens lastverteilende Lage").
Diese Abstimmung muss in Zusammenarbeit mit der Bauleitung und der ausführenden Firma des Schwingbodens erfolgen.

4.) Befestigung der Wandgeräte erfolgt an Sichtbetonwandbereichen bzw. innerhalb der bauseitigen Prallwand. Auf entsprechende sorgfältige Ausführund der sichtbaren Befestigungsmittel bei Einhaltung der GUV-Vorschriften ist zu achten.

5.) Die Befestigung der Unterkonstruktion für die Torelemente für Handball und Fussball hat in Absprache mit dem Schwingbodenhersteller und der Bauleitung zu erfolgen.

6.) Eine statische Bemessung sämtl. tragender Teile und Unterkonstruktionen sowie aller Bohrungen und Befestigungsmittel ist zur Freigabe dem Prüfstatiker unentgeldlich vorzulegen.

7.) Oberflächen
Oberflächen-Behandlung der Stahlteile an den Einbaugeräten soweit diese nicht verzinkt, eloxiert, verchromt bzw. aus Edelstahl sind, mit Epoxydharzpulver elektrostatisch beschichtet und eingebrannt im Farbton nach RAL nach Wahl AG aus Herstellerkatalog

*Hinweis: SICHERHEITSTECHNISCHE UND QUALITÄTSSICHERNDE VORBEMERKUNGEN*
SICHERHEITSTECHNISCHE UND QUALITÄTSSICHERNDE VORBEMERKUNGEN

Die ausgeschriebenen Konstruktionen sind z.T. schwebende Lasten über Personen. Zu beachten sind die Auflagen der Bayer. Bauordnung, des GUVV sowie der DIN 18032 Teil 4.

Eine TÜV- Baumusterprüfung ist jeweils nachzuweisen.
Die jeweiligen TÜV-Zertifikate sind nach Beauftragung und rechtzeitig vor Ausführung dem AG vorzulegen.

Für den Fall von notwendigen Schweißarbeiten ist vor Ausführung dieser rechtzeitig ein Nachweis eines gültigen Schweißzertifikats nach DIN EN 1090 Teil 2 de AG bzw. seinem Vertreter zu übergeben.

*Hinweis: BAULICHE SITUATION*
BAULICHE SITUATION
Erschließung
nachfolgend beschriebene Sportgeräte sind in der Dreifachturnhalle der Schule einzubauen. Der Transportaufwand innerhalb des Gebäudes und auf dem Gelände ist in die Einheitspreise einzukalkulieren.

Konstruktive Rahmenbedingungen Decke
Die Deckenkonstruktion besteht aus 24 paarweise angeordneten BSH-Trägern die in Querrichtung des Dachs spannen.

Alle an der Decke einzubauenden Geräte werden über mitzuliefernde und zu montierende Unterkonstruktionen aus pulverbeschichteten Stahlprofilen/ Winkeln etc.  montiert. Die statischen Lastangaben für die maximalen Punktbelastungen sind zwingend zu beachten.
Die Dachplatte darf nicht für die Sportgeräteeinbauten herangezogen werden.
Die Planung der Unterkonstruktionen ist Leistung des AN Sportgeräte und bedarf der Abstimmung mit dem AG / Statiker.

Hallenfläche ca. 27,50 m x 47,50 m
Hallenhöhe von OK Fertigboden bis UK BSH-Träger ca. 7,45m
Höhe BSH-Träger bis ca. 2,00m

Boden
Für die Montage von Sportgeräten mit Bodenverankerung sind bauseitig Aussparungen in der Stahlbetonbodenplatte
vorgesehen. Die Bodenplatte besteht aus Stahlbeton, der Fußbodenaufbau ist 16 cm hoch. Die Lieferung und Montage/ Verguss der Bodenhülsen und Bodenanker ist Leistung des AN Sportgeräte und wird unter Titel Bodenhülsen und Bodenanker abgerechnet.

BAUABLAUF
Bei der Rohbaumontage sind die Bodenhülsen und Einbauten in der bauseits zu erstellenden Prallwand sowie die Einbauten an der Decke auszuführen.
Die Endmontage der wand- und deckenbefestigten Geräte erfolgt nach bauseitiger Fertigstellung der Prallwand bzw. Akustikdecke.

ELEKTRISCHE ANSCHLÜSSE
Das Anschließen der elektrischen Bauteile der Einbausportgeräte an die bauseitig montierten Übergabeklemmdosen erfolgt durch den Auftragnehmer Sportgeräte, d.h. es wird bauseits nur eine Verkabelung mit Übergabe-Klemmdose, auf den bauseitigen BSH-Deckenträgern montiert, zur Verfügung gestellt. Die elektronische Ausstattung einschl. diverser Stecker z.B. für Motoren ist ebenfalls Sache des Auftragnehmers. Ebenso sind die Verdrahtungen innerhalb der Bauteile, beispielsweise in / an der
Unterkonstruktion der Sportgeräte etc. Sache des Auftragnehmers. Kabelübertritte über bewegliche Achsen, z. B. Klappen sind entspr. Vorschriften zu schützen.

Die Motorsteuereinheit liegt unmittelbar am Motor, vom bauseitigen Elektriker wird lediglich die Zuleitung zur Übergabedose verlegt. Ein Anschlusskabel mit mindestens 5 m Länge bis zur Übergabedose ist vom AN einzukalkulieren.
Der Anschluss an der Einheit erfolgt durch den AN Einbausportgeräte.
Die Verkabelung zwischen Übergabeklemmdosen bei den Einbausportgeräten und den Schaltern an den Bedientableaus wird bauseits durch die Elektrofirma ausgeführt. Der Einbau und Anschluss der Taster / Schalter erfolgt ebenfalls durch den AN Einbausportgeräte.
Die Taster / Schalter der Sportgeräte müssen für den Einbau in die bauseitigen Montageplatten der Bedientableaus in der Prallwand der Sporthalle geeignet sein.
Die Inbetriebnahme erfolgt ausschließlich durch den Auftragnehmer Einbausportgeräte, der Elektriker schaltet nur die Spannung frei nach Fertigmeldung durch den Auftragnehmer Einbausportgeräte.

Ein Nachweis über zugelassenes Fachpersonal für die fachgerechte Ausführung der Elektroarbeiten ist vom Auftragnehmer rechtzeitig vor Ausführung vorzulegen.

#### Abschnitt 1.1 Gerüst / Schutzmassnahmen

**1.1.10 Fahrgerüst auf fertigem Sportboden**
*** Pauschalposition
Fahrgerüst in der Sporthalle für die Montage der festen Sportgeräte an Decken und Prallwänden, liefern und in das Gebäude transportieren (keine Kranbenutzung durch bereits geschlossenes Dach und geschlossene Fassade möglich!),

auf fertigen Sportboden der Sporthalle aufbauen

einschließlich der gesamten erforderlichen Vorhaltung für die Montagearbeiten sowie aller notwendigen Umsetzvorgänge, einschließlich Demontage und Abtransport nach Abnahme der Einbausportgeräte
Einzukalkulieren ist, dass das Gerüst noch ca. eine Woche lang nach Fertigstellung für die Abnahme und eventuell erforderliche Nacharbeiten stehen bleiben muss.

Hallenfläche ca. 27,50 m x 47,5 m
Hallenhöhe von OK Fertigboden bis UK BSH-Träger ca. 7,50m
Höhe BSH-Träger bis ca. 2,00m

Fahrgerüst darf den fertigen Sportboden nicht beschädigen. Schutz- und Lastverteilungsplatten s. gesondere Position.

Sportbodenart:
flächenelastischer Boden mit Kautschuk als Oberbelag
nach DIN EN 1991-1-1 undDIN EN 18032-2:2001-04

Bei der Endmontage ist auf die Unversehrtheit der Decke, der Prallwand und des Sportbodens besonders zu achten.
Menge: 1,000 psch

**1.1.20 Schutz des Sportbodens lastverteilende Lage incl. aller Umsetzvorgänge**
*** Pauschalposition
Lastverteilende Schutzlage für jeweils im Bereich des Fahrgerüstes / der Montagearbeitsbereiche partielles Abdecken des bauseitigen Sportbodens für den Einsatz des Fahrgerüstes mit geeigneten Holzwerkstoffplatten, mind. 20mm stark
liefern, auslegen, vorhalten, ausbauen und entsorgen

einschließlich aller Umsetzvorgänge der Abdeckung innerhalb der Sporthalle je nach Gerüststandort und Arbeitsbereich

terminliche Ausführung in Abstimmung und auf besondere Anordnung des AG
Menge: 1,000 psch

#### Abschnitt 1.2 Planung

**1.2.10 Erstellung von Konstruktionszeichnungen**
*** Pauschalposition
Erstellung von Konstruktionszeichnungen
für sämtliche festen Sportgeräteeinbauten an Decken -und Wandkonstruktionen sowie im Boden
Maßstab 1 : 50,  1 : 10
in 3 - facher Ausfertigung bis zur Freigabe

Planinhalte:
-Sportgeräte-Einbauplan mit Vermassung der Bodenhülsen und der Einbaugeräte im M 1:50, Angabe der Lastannahmen und Fundamentvorgaben.
-Ausführungszeichnungen im M 1:10 für die wand- und deckenbefestigten Sportgeräte, incl. Anschlussdetails der Schnittstellen zu Fremdgewerken
-mit Eintragung der elektr. Leitungsführung für die bauseitige Elektrofirma für die elektrischen Sportgeräteeinbauten,

Ausführung mehrfarbig und aussagefähig beschriftet / vermaßt.

Vorlage der Pläne jeweils als pdf-Datei auf dem Projektkommunikationssystem

einschl. Besprechung mit dem Bauherrn, Nutzer und Architekten sowie in Absprache mit Prallwand-, Schwingboden
Menge: 1,000 psch

**1.2.20 statischer Nachweis**
*** Pauschalposition
Erstellung des statischen Nachweises für alle Stahlbauteile und die Verankerung im Dachtragwerk der Sporthalle.

Der AN hat eine prüffähige statische Berechnung für alle Einbauten zu erstellen und dem Prüfstatiker vorzulegen.
Das beinhaltet auch die Abstimmung der Befestigungspunkte.
Menge: 1,000 psch

**1.2.30 Erstellung eines Geräte - Einrichtungsplanes**
*** Pauschalposition
Erstellung eines Geräte-Einrichtungsplanes Maßstab 1 : 20,  1 : 50, Übergabe als dxf/dwg und pdf-Datei auf dem Projektkommunikationssystem
Menge: 1,000 psch

### Bereich 2 EINBAUSPORTGERÄTE

#### Abschnitt 2.1 Hülsen - Steckreck

**Ausführungsbeschreibung 1 Hinweis Steckreck**
*Hinweis Steckreck*
Hinweis Hülsen-Steckreck

maßgebende Norm: DIN 7903-4

Alle nachfolgend beschriebenen Komponenten des Steckrecks  müssen Bestandteile eines aufeinander abgestimmten Systems sein.

**2.1.10 Hülsenreck - Säule**
Hülsenrecksäule DIN EN 12197 Typ 1
Spezialleichtmetallrohr eloxiert, ca.18 kg Gewicht
einschließlich Aufstieg und Aushebegriff sowie mechanischer Klemmvorrichtung
Verstellmöglichkeit ca. 80 - 260cm in Stufen von 10cm
beide Säulenenden mit bodenschonenden Abschlusskappen versehen, ohne Bodenhülsen
GS-Prüfzeichen

liefern und montieren
Menge: 18,000 Stk

**2.1.20 Reckstange**
Reckstange aus nichtrostendem Stahl
Ø=28mm,vergütet auf 1400 N/qm
Oberfläche poliert, beidseitig Reckgabel
aus Temperguß, für Hülsenreck, ohne Reckstecker
GS-Prüfzeichen

liefern und montieren
Menge: 15,000 Stk

#### Abschnitt 2.2 Spannstufenbarren

**2.2.10 Spann-Stufenbarren nach DIN EN 915**
Spannstufenbarren FIG zertifiziert
hoher Holm 230 bis 280 cm
niederer Holm 150 bis 200 cm
Holmgasse mittels Kurbel bis 195 cm verstellbar
Fiberflex Pro Barrenholme
mit strapazierfähigem Naturfaserfurnier,
Doppelverspannung und Spannkraftprüfer samt Spannketten
liefern und montieren
Menge: 1,000 Stk

#### Abschnitt 2.3 Multischaukelanlage

**2.3.10 Multischaukelanlage**
Anlage für 4 Ringpaare
multifunktionell EN 12655
Länge ca. 10,50 m
DIN N7905
EN 913 Nutzlast je Seilpaar 1000kp
vielseitig einsetzbar

bestehend aus:
4 Paar Spezialseile, Länge bis 25m,
8 eingespleisste Seilkauschen,
8 Seilführungstrompeten aus galvanisch verzinktem Stahl, für Schwingmöglichkeit in alle Richtungen,
8 Seilklemmen mit Montageplatte,
4 Seil-Sicherungsbügel
GS Prüfzeichen

liefern und montieren
Menge: 2,000 Stk

**2.3.20 Stahl-Unterkonstruktion nach baulichen Gegebenheiten**
Unterkonstruktion aus Stahlprofilen / Konsolen / Winkeln / Auskreuzungen / Laschen etc. für die Befestigung der Sportgeräte an der Decke / den Deckenträgern
Oberflächen korrosionsbeständig beschichtet, RAL nach Wahl AG aus Herstellerkatalog

verschiedene Profile in verschiedenen Einzellängen
Abrechnung nach Kilogramm der Stahl-Unterkonstruktion

liefern und montieren

Der statische Nachweis für die von ihm gewählte Konstruktion ist Leistung des AN.

einschliesslich Befestigungsmittel
Menge: 350,000 kg

**2.3.30 Rohrträger elektr. hochziehbar für Multischaukeln**
Rohrträger für Ringeanlage 4-fach,
elektrisch hochziehbar

bestehend aus:
Rechteckrohr 120x80x3mm, Länge nach Ermittlung AN
Teleskop-Rundrohr-Aussteifung aus verzinkten Stahl
Wandhalterung aus verzinktem Rundrohr,
auf Kunststoffrollen gelagert
8 Ablenkrollen, 4 Satz Halter für Seilführungstrompeten und allen Befestigungsteilen zur Aufnahme der Lasten nach DIN EN 12655.
Montage an vorbeschriebener Unterkonstruktion
liefern und montieren
Menge: 2,000 Stk

**2.3.40 Ablenkrolle Deckenbefestigung**
Ablenkrolle zur Deckenbefestigung
für 8 St. Schaukelseile mit 8 Seilrollen aus Kunststoff, Durchmesser 105 mm und sämtlichem Befestigungsmaterial
GS Prüfzeichen

liefern und montieren
Menge: 2,000 Stk

**2.3.50 Multi-Deckenbefestigung Umklammerung für Ablenkrolle**
Multi-Deckenbefestigung mit Fuss für Ablenkrolle für seitliche Befestigung an Holzbinder

liefern und montieren
Menge: 4,000 Stk

**2.3.60 Aufwickelvorrichtung Seile**
Aufwickelvorrichtung für Schaukelseile oder Abzugsseil
verzinkter Flachstahl mit gekanteten Enden zum Aufwickeln der Seile
GS Prüfzeichen

liefern und montieren
Menge: 8,000 Stk

**2.3.70 Wandbefestigung für 4 Paar Multifeststeller**
Multi-Wandbefestigung für Multischaukel-Doppelseilfeststeller

liefern und montieren
Menge: 2,000 Stk

**2.3.80 Seilumlenkung für Multischaukel**
Seilumlenkvorrichtung für 4 Paar Seile zum Schutz der Prallwand, für Montage von Seilfeststellern hinter der Holz-Prallwand und bauseitiger Tür

liefern und montieren
Menge: 2,000 Stk

**2.3.90 Elektroseilwinde Multischaukeln**
Elektroseilwinde für Ringeanlage 4-fach
elektrisch hochziehbar
zweipoliger Asynchronmotor mit wartungsfreiem dreistufigem Planetengetriebe und justierbaren Endschaltern
abgesichert durch elektrisch entlastete Magnetankerbremse mit asbestfreien Bremsbelägen
Zugkraft 300kg
GS Prüfzeichen

liefern und montieren

Schnittstelle Elektro
s. BAULICHE SITUATION - ELEKTRISCHE ANSCHLÜSSE
Menge: 2,000 Stk

**2.3.100 Abrollsicherung für Elektroseilwinde (nach DIN 7892)**
Abrollsicherung für Elektroseilwinde DIN 7892 - A 6/2003
verhindert das Abstürzen von Sportgeräten bei Bruch der Motorwellenhalterung
Vorschrift für alle elektrisch betriebenen Hebevorrichtungen in Sporthallen
GS-Prüfzeichen.

liefern und montieren
Menge: 2,000 Stk

**2.3.110 Schlüsselschalter für Elektromotor**
Schlüsselschalter System Totmann
zur Betätigung des Motors einer elektrisch hochziehbare Anlage
Profil-Schließzylinder

liefern und montieren

Schnittstelle Elektro
s. BAULICHE SITUATION - ELEKTRISCHE ANSCHLÜSSE
Menge: 2,000 Stk

**2.3.120 AUF/AB Drucktaster für Elektromotor - Totmannschaltung**
Auf / Ab Drucktastenschalter System Totmann
zur Betätigung des Motors einer elektrisch hochziehbaren Anlage

liefern und montieren

Schnittstelle Elektro
s. BAULICHE SITUATION - ELEKTRISCHE ANSCHLÜSSE
Menge: 2,000 Stk

**2.3.130 Abhängebügel für Rohrträger**
Abhängebügel für elektrisch hochziehbare Träger
U-förmiger Bügel aus RE-Rohr 120 x 80 x 4 mm,
mit Halterungen zur Montage der Teleskoprohre und der Elektroseilwinde
komplett mit allen Befestigungsteilen zur Aufnahme der Lasten nach DIN EN 12655
Montage an Deckenkonstruktion

liefern und montieren
Menge: 4,000 Stk

**2.3.140 Multi-Schaukelringe Paar**
Multi-Schaukelringe-Set 1 Paar
Schichtholz mit eingenähtem hochfesten Gurtband Länge 100 cm
Sicherheitskarabiner mit Schraubverschluß-Sicherung

liefern und montieren
Menge: 8,000 Stk

**2.3.150 Beschwerungsgewicht für Multischaukel**
Beschwerungsgewicht 625g, kugelförmig
zur Beschwerung der Schaukelseile, damit sich diese selbstständig absenken

liefern und montieren
Menge: 16,000 Stk

**2.3.160 Gewichtssack für Multischaukel**
Gewichtssack für Multischaukel
sandgefüllter PVC-Sack mit Öse zum Einhängen an die Kauschen

liefern und montieren
Menge: 16,000 Stk

**2.3.170 Sicherheitskarabiner mit Schraubverschluss**
Sicherheitskarabiner mit Schraubverschluss 10mm
mit Verschraubung zum Verschliessen
zur Sicherung der eingehängten Geräte
Menge: 16,000 Stk

**2.3.180 Auflegestange 4m**
Auflegestange aus Metall
Länge 4m
mit Magnetsicherung
zum Ein- und Aushängen von Kunstturnringen oder zum Herunterziehen von Schaukelseilen

liefern
Menge: 2,000 Stk

**2.3.190 Trapezstange Stahl 50cm**
Trapezstange aus Stahl
Länge 50 cm
Durchmesser ca. 30mm
rot pulverbeschichtet
mit 2 Stück fest angeschweissten Ösen zum Einhängen in Multischaukelanlage

liefern
Menge: 2,000 Stk

**2.3.200 Trapezstange Stahl 250cm**
Trapezstange aus Stahl
Länge 250 cm
Durchmesser ca. 30mm
rot pulverbeschichtet
mit 4 Stück fest angeschweissten Ösen zum Einhängen in Multischaukelanlage

liefern
Menge: 2,000 Stk

#### Abschnitt 2.4 Klettertauanlage

**2.4.10 Klettertau-Einrichtung nach DIN 7911-2 für 8 Taue**
Klettertau-Einrichtung 8-fach, DIN EN 12346
rollbare Ausführung, Länge ca. 9,00 m,
Deckenschiene aus Spezial-C-Profilstahl mit Laufwagen
Sicherheitseinhängehaken, Distanzketten und selbsttätiger Arretierung,
Entriegelung durch ummanteltes Stahlseil vom Hallenboden aus, ohne Taue
GS-Prüfzeichen

liefern und montieren
Befestigung an Pos. "Rohrträger aus Rechteck-Stahlrohr"
Menge: 2,000 Stk

**2.4.20 Stahl-Unterkonstruktion nach baulichen Gegebenheiten**
Unterkonstruktion aus Stahlprofilen / Konsolen / Winkeln / Auskreuzungen / Laschen etc. für die Befestigung der Sportgeräte an der Decke / den Deckenträgern
Oberflächen korrosionsbeständig beschichtet, RAL nach Wahl AG aus Herstellerkatalog

verschiedene Profile in verschiedenen Einzellängen
Abrechnung nach Kilogramm der Stahl-Unterkonstruktion

liefern und montieren

Der statische Nachweis für die von ihm gewählte Konstruktion ist Leistung des AN.

einschliesslich Befestigungsmittel
Menge: 200,000 kg

**2.4.30 Rohrträger aus Rechteck-Stahlrohr**
Rohrträger für Klettertauanlage
Rechteckrohr Querschnitt ca. 120x80x4mm,
Länge ca. 9,00 m,
exakte Bemessung durch AN
komplett mit allen Befestigungsteilen zur Aufnahme der Lasten nach DIN EN 12346
Montage an vorbeschriebener Unterkonstruktion
liefern und montieren
Menge: 2,000 Stk

**2.4.40 Klettertau aus Langhanf, Länge ca. 5,80 m, 32 mm**
Klettertau Länge ca. 5,80 m aus Langhanf, Ø=32mm,
oben mit Stahlring verzinkt und roter Markierung bei 5,00 m,
unten mit eingegossenem Kunststoffabschluß

liefern und montieren
Menge: 16,000 Stk

**2.4.50 Sitzteller für Klettertau**
Sitzteller für Klettertau aus Kunststoff
Menge: 16,000 Stk

**2.4.60 Polster für Sitzteller**
Polster für Sitzteller
d=24cm
geschäumter PUR-Kunststoff, PAK-frei
Menge: 16,000 Stk

**2.4.70 Klettertau-Kettenverlängerung**
Klettertau-Kettenverlängerung
mit 1 Schraubglied
Menge: 16,000 Stk

**2.4.80 Warnschild Klettertauknoten**
Warnschild für Klettertauanlage DIN EN 12346 S DIN
Stahlblech 2 mm dick, Durchmesser 150mm,
mit Sicherheitshinweis:
"Klettertaue dürfen nicht geknotet werden"

liefern und montieren
Menge: 2,000 Stk

**2.4.90 Wandhalter für 8 Klettertaue**
Wandhalter drehbar für max.8 Taue,
galvanisch verzinkt, zum Andübeln an die Wand

liefern und montieren
Menge: 2,000 Stk

#### Abschnitt 2.5 Sprossenwand

**Ausführungsbeschreibung 6 Hinweis Sprossenwand**
*Hinweis Sprossenwand*
Hinweis Sprossenwand

Alle nachfolgend beschriebenen Komponenten der Sprossenwand müssen Bestandteile eines aufeinander abgestimmten Systems sein.

**2.5.10 schwenkbare Doppelsprossenwand ca. 200x260cm Sporthalle**
Doppelsprossenwand schwenkbar 90°
DIN EN 12346, DIN 7910
Abmessung bxh ca. 200x260cm

Nischentiefe 260 mm
Nischenbreite 2400mm
Nischenhöhe 2740mm

Nischentiefe von Vorderkante Stahlbetonwand bis Vorderkante seitlich angrenzende Prallwand (entspricht Prallwandaufbau)

Wangen aus astfreiem Nadelholz,
16 ovale Sprossen aus Eschenholz, davon zwei abgesetzt,
alle Sprossen einzeln in den Wangen verschraubt
Gerät arretiert sich durch leichtgängiges Federbolzenelement selbsttätig, kein Einhängen und Anheben in Riegel, Haken, etc. erforderlich
mit an den Wangen angebrachten Transporträdern zum schwenken
Stahlrundrohr-Feststellsäule verzinkt, mit Konusführung
Die Feststellsäule wird im Ruhezustand mittels Bajonettverschluss gehalten. Ein Griff ermöglicht leichtes Ausheben der Säule aus der Bodenhülse.
GS- Prüfzeichen

liefern und montieren an STB-Wandnische
Menge: 6,000 Stk

**2.5.20 Sprossenwandbefestigungseisen für schwenkbare Sprossenwände**
Befestigungseisen für Sprossenwand schwenkbar,
kompletter Satz, individuell justierbar von 255mm bis 315mm,
in Standardausführung zum Dübeln

liefern und montieren
Menge: 6,000 Stk

**2.5.30 Schutzmatte für schwenkbare Sprossenwände**
Schutzmatte für Sprossenwände, mit PVC-Bezug
zur kombinierbaren Anwendung als Prallschutz an vorbeschriebener Sprossenwand zum Einhängen oder als Turnmatte Klettbandsysteme zum Ankletten an die Sprossen
Leichtschaumkern mit Planenstoff und rutschhemmendem Waffelboden

Grösse ca. 95x182x8cm
Bezugsfarben nach Auswahl AG nach Herstellerkatalog

Die Vorderkante der Schutzmatte muss flächenbündig mit der Vorderkante der angrenzenden bauseitigen Prallwand sein.
Menge: 12,000 Stk

**2.5.40 festmontierte Doppelsprossenwand ca. 200x280cm Konditionsraum**
festmontierte Doppelsprossenwand im Konditionsraum
DIN EN 12346,  DIN 7910
Abmessung bxh ca. 200x280cm

Wangen aus astfreiem Nadelholz,
16 ovale Sprossen aus Eschenholz, davon zwei abgesetzt,
alle Sprossen einzeln in den Wangen verschraubt
GS- Prüfzeichen
einschliesslich Winkel / Befestigungsmittel

liefern und montieren an STB-Wand
Menge: 1,000 Stk

#### Abschnitt 2.6 Basketball

**Ausführungsbeschreibung 7 Hinweis Basketball**
*Hinweis Basketball*
Hinweis Basketball

maßgebende Norm: DIN 7899 - 5 - B

Alle nachfolgend beschriebenen Komponenten des deckenmontierten bzw. des wandmontierten Basketballkorbs müssen Bestandteile eines aufeinander abgestimmten Systems sein.

**2.6.10 Stahl-Unterkonstruktion nach baulichen Gegebenheiten**
Unterkonstruktion aus Stahlprofilen / Konsolen / Winkeln / Auskreuzungen / Laschen etc. für die Befestigung der Sportgeräte an der Decke / den Deckenträgern
Oberflächen korrosionsbeständig beschichtet, RAL nach Wahl AG aus Herstellerkatalog

verschiedene Profile in verschiedenen Einzellängen
Abrechnung nach Kilogramm der Stahl-Unterkonstruktion

liefern und montieren

Der statische Nachweis für die von ihm gewählte Konstruktion ist Leistung des AN.

einschliesslich Befestigungsmittel
Menge: 850,000 kg

*Hinweis: 1. HAUPTSPIELFELD MIT DECKENGERÜST*
1. Hauptspielfeld mit Deckengerüst

**2.6.20 Basketball - Deckengerüst Hauptspielfeld**
Basketball-Deckengerüst
DIN 7899 - 5 - B EN 1270
Anlage vorwärts an die Hallendecke hochklappbar
verwindungssteife Konstruktion aus Rechteckstahlrohr 60 x 40 mm, lackiert, verstärkt mit Rundstäben zur besseren Seitenstabilität
Verbindungen aus gefrästen Profilscharnieren, die mit zusätzlichen Fangketten gesichert sind
Diagonale Streben stützen das Gestell in Betriebsstellung gegen die Decke ab und sorgen für zusätzliche Festigkeit der Anlage.
GS-Prüfzeichen

Elektroseilwinde, Fangsicherung, Befestigungssatz,
Zielbrett, Korb und Netz in eigener Position
liefern und montieren
Menge: 2,000 Stk

**2.6.30 Elektroseilwinde für FIBA Deckengerüst**
Elektroseilwinde für Basketball-Deckengerüste, nach DIN, mit eingebauten justierbaren Endschaltern, zweipoliger Asynchronmotor mit wartungsfreiem dreistufigen Planetengetriebe, absturzgesichert durch elektrisch entlastete Magnetankerbremse mit asbestfreien Bremsbelägen
Zugkraft 300kg
GS-Zeichen

liefern und montieren

Schnittstelle Elektro
s. BAULICHE SITUATION - ELEKTRISCHE ANSCHLÜSSE
Menge: 2,000 Stk

**2.6.40 Abrollsicherung für Elektroseilwinde (nach DIN 7892)**
Abrollsicherung für Elektroseilwinde DIN 7892 - A 6/2003 Verhindert das Abstürzen von Sportgeräten bei Bruch der Motorwellenhalterung. Vorschrift für alle elektrisch betriebenen Hebevorrichtungen in Sporthallen.
GS-Prüfzeichen

liefern und montieren
Menge: 2,000 Stk

**2.6.50 Wellenpendellager für Elektroseilwinde**
Wellenpendellager für Elektroseilwinde komplett mit Befestigungselementen

liefern und montieren
Menge: 2,000 Stk

**2.6.60 Absturzsicherung für Aufhängehöhe über 7m**
Absturzsicherung für Basketball-Deckengerüst über 7,00m DIN 7892 - A 6/2003
verhindert das Abstürzen der Basketballanlage bei Versagen der Tragmittel, Seilbruch oder Bruch der Elektroseilwinden- Halterung

bestehend aus:
lackierter Aufhängekonsole mit Einhängeöse
Höhensicherungsgerät gemäß EN 360, erweitert auf Lastsicherungsgerät bis 250 kg Fallgewicht
Die fallende Last wird selbstständig abgebremst, die Fallstrecke wird reduziert und die Auffangkraft gedämpft.

liefern und montieren
Menge: 2,000 Stk

**2.6.70 Schlüsselschalter für Elektromotor**
Schlüsselschalter System Totmann zur Betätigung des Motors einer elektrisch hochziehbare Anlage, Profil-Schließzylinder

liefern und montieren

Schnittstelle Elektro
s. BAULICHE SITUATION - ELEKTRISCHE ANSCHLÜSSE
Menge: 2,000 Stk

**2.6.80 AUF/AB Drucktaster für Elektromotor - Totmannschaltung**
Auf / Ab Drucktastenschalter System Totmann zur Betätigung des Motors einer elektrisch hochziehbaren Anlage

liefern und montieren

Schnittstelle Elektro
s. BAULICHE SITUATION - ELEKTRISCHE ANSCHLÜSSE
Menge: 5,000 Stk

**2.6.90 Brett-Vorbau für Basketball-Deckengerüst**
Vorbau für Basketball-Deckengerüst DIN 1270 Stahl, lackiert
zur Befestigung des Basketball-Zielbrettes mit dem vorgeschriebenen Sicherheitsabstand von 200 mm zum Gestell stabile lackierte Rechteckrohr-Stahlkonstruktion mit Quertraverse und fest verschweißter Montageplatte zur direkten Montage des Basketball- Korbes am Vorbau
Bei Basketballgestell nach DIN EN 1270 Typ 5 dunkingfähig, da bei bestimmungsgemäßem Gebrauch keine Verkehrslasten auf
dem Spielbrett entstehen.
Vorbau passend für Holz, Acryl, Polycarbonat oder Einscheibensicherheitglasbretter mit den Maßen 120 x 180 cm oder 105 x 180 cm und für Basketballkörbe nach DIN EN 1270 GS-Prüfzeichen

liefern und montieren
Menge: 2,000 Stk

**2.6.100 Basketball-Zielbrett 180 x 105 cm, Polycarbonatglas**
Basketballzielbrett Polycarbonatglas 12mm, unzerstörbar, nach FIBA Richtlinie Level 2, Maße 1050 x 1800mm
weiße Siebdruck-Linierung außen umlaufend und innen als Zielwurfmarkierung
mit rückseitig vollflächig verklebter Sicherheitsfolie,
Aussparung der Korbbefestigungsplatte zur Verkehrslast unabhängigen Montage des Basketballkorbes am nach DIN EN 1270 vorgeschriebenen Vorbau, Befestigungslöcher vorgebohrt
für Gestell mit Achsmaß 1800 mm
mit Montagesatz bestehend aus je 4 Stück Kunststoffbuchsen und Befestigungsschrauben

liefern und montieren
Menge: 2,000 Stk

**2.6.110 Kantenpolster für Brettbreite 180cm**
Kantenpolster für Basketball-Zielbrett 1800 mm breit,
60 mm dick DIN 7899 - 5 - A Polyethylenschaum, schwarz,
mit beschichteter Oberfläche, mit 12 mm breiter Innennut.
zum Kleben von unten an das Basketball-Zielbrett

liefern und montieren
Menge: 2,000 Stk

**2.6.120 Basketball - Korb, abklappbar**
Basketball - Korb nach FIBA-Kriterien
mit rückschlagfreier Stoßdämpfung, bei einer Belastung von ca. 1050 N neigt sich der Korb um 30° nach unten und federt rückschlagfrei zurück, Dämpfermechanik in geschlossenem Gehäuse, mit seitlicher Flächenverstärkung, abklappbar, Federmechanik, Sicherheits-Netzbefestigung nach DIN und FIBA, ohne Haken, Grundeinstellung bei 93kg, orange Beschichtung,
zum Anschrauben an Spielbrett mit DIN-Bohrung, ohne Netz, gemäß EN 1270/DIN 7899
mit GS - Prüfzeichen

liefern und montieren
Menge: 2,000 Stk

**2.6.130 Basketballnetz für FIBA-Anlagen**
Basketballnetz schwere Ausführung DIN 7899 - 5 - A, nach FIBA-Vorschrift, aus Nylon speziell gewebt, 6 mm dick, weiß

liefern und montieren
Menge: 2,000 Stk

**2.6.140 Abhängebügel**
Abhängebügel in U-Form aus Stahlrohr 60x60mm,
ca. 1,50 x 1,20 m (hxb)
einschl. 2 Stück Verspannungen mit Befestigung

liefern und montieren
Menge: 2,000 Stk

**2.6.150 zusätzliche Abspannung**
zusätzliche Abspannung mit Befestigung in Längsrichtung der Basketball-Anlage
Menge: 2,000 Stk

*Hinweis: 2. QUERSPIELFELD MIT WANDGERÜST*

**2.6.160 Basketball - Wandgerüst, Ausladung bis 280cm**
Basketball Wandgestell zentrisch geführt mit Ausladung bis 280 cm
DIN 7899 - 3 - C EN 1270, Stahl, lackiert, für Dunkings geeignet. Traggestänge bestehend aus zwei kreuzförmigen, kugelgelagerten Scherengestell-Seitenrahmen, mit einem Abstand von 1200mm zueinander montiert. Die Anlage muss zentrisch mit zwei diagonal verkreuzten Arretierschwingen, die über ein Verbindungsgelenk schwenkbar gekoppelt sind, von ausgefahrener Stellung ebenmäßig an die Wand zurück gefahren werden können. In Betriebsstellung muss die Anlage ein hoheStabilität bei minimalen Frequenzen an Zielbrett und Korb garantieren. Die Arretierung der Anlage in Spielstellung (Totpunktsicherung) erfolgt ohne Verspannungen, Seile oder Sicherungsbolzenarretierung mit einer aussteifenden Diagonalverstrebung.
Die Gestellkonstruktion darf in der zurückgefahren Position nicht seitlich über das Basketballbrett herausragen. Beim Einfahren in die Ruheposition erfolgt die Arretierung automatisch über einen selbstklemmenden Arretierungsbolzen. Vertikale Belastbarkeit der Anlage am Basketballkorb 3,2kN. Befestigung des Basketballkorbes direkt an Quertraverse mit fest verschweißter Montageplatte am Stahlrahmen des Basketballgestells.
Unterkonstruktion und Befestigung nach Herstellersystem und Berechnung AN, die folgenden Profilangaben dienen lediglich als Kalkulationshilfe:
- Wandhalter
  Winkelprofil ca. 60x110x6 mm
  Rechteckrohr ca. 60x30x4 DIN 2395
  Quadratrohr ca. 20x20x2 mm DIN 2395
  U-Stahl ca. 60x30 DIN 1026 / DIN EN 10279
  Arretierung über Rastbolzen Ø8 mm
- Bretthalter
  Winkelprofil ca. 60x110x6 mm
  Rechteckrohr ca. 60x30x4 DIN 2395
  Quadratrohr ca. 20x20x2 mm DIN 2395
- Korbhalter
  Flachstahl ca. 170x150x8 mm DIN 1017
- Schere
  Rechteckrohr ca. 60x30x3 mm DIN 2395
  Geführt mit 4 Rillenkugellagern
- Diagonalstrebe
  Rechteckrohr ca. 40x20x2 DIN 2395
- Schrauben + Verbindungselemente Festigkeitsklasse 8.8
- zu beachten ist die Montage im Bereich der bauseitigen Prallwand, Prallwandaufbau bis zu 160mm und im Bereich der Tribünenbrüstung

liefern und montieren
Ausführung z.T. vorab mit einer gesonderten Anfahrt ist zu kalkulieren, Setzen der Wandeinbauelemente vor Ausführung der bauseitigen Prallwand

Der statische Nachweis für die von ihm gewählte Konstruktion ist Leistung des AN.
Menge: 6,000 Stk

**2.6.170 Schubstange für Basketball-Wandgerüst**
Schubstange für Basketball-Wandgerüst
Aluminiumstange, Länge ca. 2000mm, mit Gabel und Haken zum Vor- oder Zurückschwenken von Basketballwandanlagen
Menge: 6,000 Stk

**2.6.180 Basketball-Zielbrett 180 x 105 cm, Acrylglas**
Basketballzielbrett  Acrylglas-Platte 10mm, DIN 7899 - 5 - A,
nach FIBA-Richtlinie, Maße 1050 x 1800mm,
weiße Oberflächenbeschichtung mit schwarzer Siebdruck-Linierung nach FIBA,
mit Aussparung der Korbbefestigungsplatte zur verkehrslastunabhängigen Montage des Basketballkorbes am Vorbau, Befestigungslöcher vorgebohrt,
mit Montagesatz bestehend aus je 4 Stück Kunststoffbuchsen und Befestigungsschrauben

liefern und montieren
Menge: 6,000 Stk

**2.6.190 Basketball-Korb, abklappbar bei 75kg**
Basketballkorb abklappbar, DIN 7899 - 5 - A,
Befestigungsbohrungen nach DIN 7899
Stahl, orange lackiert
Korb klappt über 2 Stahldruckfedern bei Belastung von 75 kg um 30° ab und geht dann gedämpft selbstständig in die Ausgangslage zurück
Netzbefestigung an durchlaufendem ummantelten Stahldraht, dadurch keine Haken oder Ösen
komplett mit Befestigungsschrauben
GS-Prüfzeichen

liefern und montieren
Menge: 6,000 Stk

**2.6.200 Basketballnetz für FIBA-Anlagen**
Basketballnetz schwere Ausführung DIN 7899 - 5 - A, nach FIBA-Vorschrift, aus Nylon speziell gewebt, 6 mm dick, weiß

liefern und montieren
Menge: 6,000 Stk

*Hinweis: 3. ÜBUNG MIT WANDHALTERUNG*

**2.6.210 Stahlträger / Unterkonstruktion Basketball Übung**
Unterkonstruktion aus Stahlprofilen / Konsolen / Winkeln etc. für die Befestigung an der Stahlbetonwand,
Oberflächen korrosionsbeständig beschichtet, RAL nach Wahl AG
verschiedene Profile in verschiedenen Einzellängen
Pfosten und Verstrebungen S 235, Dübelplatten S235 dopplungsfrei,
Befestigung z.B. Bolzenanker M14

Abrechnung nach Kilogramm der Stahl-Unterkonstruktion,
Mengenermittlung durch Wiegen

liefern und montieren
Ausführung z.T. vorab mit einer gesonderten Anfahrt ist zu kalkulieren, Setzen der Wandeinbauelemente vor Ausführung der bauseitigen Prallwand

Der statische Nachweis für die von ihm gewählte Konstruktion ist Leistung des AN.

einschliesslich Befestigungsmittel
Menge: 25,000 kg

**2.6.220 Ballwurfübungsanlage höhenverstellbar, Ausladung 60 cm**
Ballwurf-Übungsanlage mit Wandhalterung,
höhenverstellbar durch Gewindespindel und Kurbel
von ca. 2,60 - 3,05 m Korbhöhe,
komplett mit Spielbrett, Spielbrettgröße 120 x 90 cm
Material Multiplexplatte, 22mm stark,
einschl. Korb und Netz, und Befestigungsmittel
GS-Prüfzeichen

liefern und montieren
Menge: 4,000 Stk

**2.6.230 Befestigungssatz**
Befestigungssatz 4-Punkt mit Bolzenanker für Montage an Stahlbetonwänden

liefern und montieren
Menge: 4,000 Stk

**2.6.240 Kurbel zur Höhenverstellung**
Kurbel Rundstahl, verzinkt, Länge ca. 2m, mit drehbarem Kunststoffgriff und Einhängehaken, zur Höhenverstellung für Basketballdecken- und Wandgerüste

liefern und montieren
Menge: 2,000 Stk

#### Abschnitt 2.7 Spielsäulen / Volleyball / Badminton

**2.7.10 Multispielpfosten / Netzpfosten**
Multispielpfosten / Netzpfosten aus Leichtmetall-Spezialprofil ca. 80 x 80mm, eloxiert, für Ballspiel von Volleyball bis Tennis, mit innenliegender Spanneinrichtung als Flaschenzugsystem
GS - Prüfzeichen

liefern und montieren
Menge: 9,000 Stk

**2.7.20 Skala für Netzpfosten PVC-Aufkleber**
Skala für Netzpfosten PVC-Aufkleber
520x125mm mit Markierung Netzhöhen für Ballspiel von Volleyball bis Tennis

liefern und montieren
Menge: 9,000 Stk

**2.7.30 Volleyball - Netzpfosten DVV 2**
Volleyball-Netzpfosten aus stabilem Rechteckprofil 80x80mm  nach EN 1271, Oberfläche techn. eloxiert mattsilber
superstabile Ausführung incl. Schieber mit innenliegenderRolle und Spannvorrichtung als Flaschenzugsystem, sowie Netzhaken
Die Spannvorrichtung ist komplett in das Profil versenkt.
Die klappbare Spannkurbel ist fest mit der
Spannvorrichtung verbunden. Netzhöhe und Netzspannung
stufenlos regulierbar.
Optische Anzeige bei erreichen der vorgeschriebenen
Netzspannung von 1000 N. Sicherheitsnorm (GS) und DVV
Prüfzeichen II.

liefern und montieren
Menge: 2,000 Stk

**2.7.40 Volleyball - Turnier-/Trainingsnetz DVV**
Volleyball-Trainings- u. Turniernetz, Prüfzeichen DVV, Einfassband oben 5cm, seitliche Netz-Randverstärkung, 4-Punkt-Aufhängung (4 Spannschnüre mit Schnellverschluß), aus Polypropylen hochfest, ca. 3mm stark, knotenlos, schwarz mit weisser Glasfaser-Polyester-Randverstärkung, mit Kevlar-Spannseil

liefern und montieren
Menge: 3,000 Stk

**2.7.50 Badmintonnetz-Garnitur, 2-fach auf 15m Seil**
Badmintonnetz-Garnitur, 2-fach, für 2 nebeneinanderliegende Badmintonfelder, zum Einspannen zwischen vorbeschriebenen Mittelsäulen und Wandschienen, spielfertig aufgezogen auf 15m Spannseil, Kevlar, mit weißem Netzband, 76mm,
Einzelnetzmaße Länge 610cm, Höhe 76cm, Maschenweite 19x19mm, auf dem Spannseil verschiebbar,
rundum eingefasst gemäß den geltenden Regelwerken,
inkl. Abspannschnüre
Menge: 6,000 Stk

#### Abschnitt 2.8 Handball / Hallenhockey / Jugendfussball

**2.8.10 Bodenbefestigungs-Set für Handball- und Fußballtore**
Menge: 24,000 Stk

**2.8.20 Wandbefestigungs-Set für Handballtore 50 cm Tortiefe**
Menge: 12,000 Stk

**2.8.30 Handballtor, Wettkampf,T= ca. 100cm**
Handball Wettkampftor, Abmessungen 3x2m,Tortiefe ca.100 cm, Torrahmen 8x8 cm, fest verschweisst, aus Aluspezialprofil, Oberfläche eloxiert schwarz und rot lackierte Felder.
Inlay-Konstruktion für maximale Formstabilität und Verwindungs- steifigkeit. 6-Punkt-Bodenbefestigung für sicheren Stand mit 6 Stück gummierten Sicherheitsschrauben, kompatibel auch mit 4-Punkt Bodenbefestigung. Torbügel klappbar aus Stahlrundrohr mit Sicherheits-Eckaussteifung und
stabiler Befestigung am Torrahmen.
Aussteifungs-Querstrebe zwischen den Torbügeln aus Rundrohr mit gummierten Sicherheitsschrauben befestigt und leicht demontierbar. Entspricht DIN EN 749.
Komplett mit Abschlusskappen und Netzhaken.

liefern und montieren
Menge: 2,000 Stk

**2.8.40 Zulage für Ausführung Handballtor hockeyfest**
Zulage für Ausführung Handballtor hockeyfest / ausgeschäumte Profile
Menge: 2,000 Stk

**2.8.50 Hallenhockey Tornetze**
Hallenhockey Tornetze mit Elastikspannleine, Netztiefe oben 80cm unten ca. 100cm, 4mm PP, hochfest, knotenlos, Maschenweite eng ca. 40mm, Farbe grün
Die Tornetze haben im Torrahmenbereich eine elastische Leine. Die Aufhängung erfolgt nur an dieser Leine, damit die Lebensdauer der Netze erhöht wird.
Passend zu vorgenannten Toren.

liefern und montieren
Menge: 1,000 Paar

**2.8.60 Handballtor, Training, Alu, ca. 50cm tief, klappbar**
Hallen-Handballtor Tortiefe ca. 50 cm ähnlich DIN EN 749, IHF-zertifiziert 3x2m, Pfosten und Latten aus Aluminium-Spezialprofil 8x8cm, mit zusätzlicher Eckverstärkung durch Aluminium- und Stahlwinkel.
Oberfläche eloxiert, schwarz lackierte Felder; keine Folie komplett mit Abschlusskappen und Netzhaltern
mit anklappbaren Stahlnetzbügeln
Netz wird frei zwischen den Netzbügeln aufgehängt und mit Kunststoff-Netzhalter befestigt
2 Bodenbefestigungslaschen, 1 Wandbefestigung für Wandschiene, zur Sicherung des Tores gegen umkippen
GS-Prüfzeichen

liefern und montieren
Menge: 6,000 Stk

**2.8.70 Hallenhandball-Tornetz, T= ca. 50cm**
Handballtornetz grün EN 749 Polypropylen 4mm knotenlos, hochfest, mit Spannleinen
Abmessung 3,10m breit, 2,10m hoch, für Tortiefe ca. 50cm, Maschenweite 10cm
Aufhängung frei zwischen den Netzbügeln
Passend zu vorgenannten Toren.

liefern und montieren
Menge: 6,000 Stk

**2.8.80 Jugendfussballtor**
Jugendfussballtor, DIN EN 748
Abmessungen 5x2m,Tortiefe125 cm, Torrahmen 8x8 cm, fest verschweisst, aus Aluspezialprofil, silber
Netzbügel mit Befestigungslaschen für Bodenbefestigung
Netzflügel klappbar, lackiert
Kunststoffnetzbefestigungskeile
Torrahmen verschweisst

liefern und montieren
Menge: 2,000 Stk

**2.8.90 Jugendfussball Tornetze**
Jugendfussball Tornetze mit Elastikspannleine, Netztiefe oben 80cm unten 125cm, 4mm PP, hochfest, knotenlos, Maschenweite eng ca. 40mm, Farbe grün
Die Tornetze haben im Torrahmenbereich eine elastische Leine. Die Aufhängung erfolgt nur an dieser Leine, damit die Lebensdauer der Netze erhöht wird.
Passend zu vorgenannten Toren.

liefern und montieren
Menge: 1,000 Paar

#### Abschnitt 2.9 Ballfangnetz

**Ausführungsbeschreibung 13 Hinweis Ballfangnetz**
*Hinweis Ballfangnetz*
Hinweis Ballfangnetz

Alle nachfolgend beschriebenen Komponenten des Ballfangnetzes müssen Bestandteile eines aufeinander abgestimmten Systems sein.

**2.9.10 Schutznetzanlage Tribünenseite mit Raffvorrichtung**
Ballfangnetz mit Raffvorrichtung, Maße BxH ca. 15,75 x 4,00m
mit Antrieb, bestehend aus
- Rohrwelle, mehrfach kugelgelagert
- Bandrollen, Abstand ca. 1 m
- Gurtband zum Einflechten in Netz
- Elektromotor mit eingebauten Endabschaltern
- Auflagerkonsolen / Stahlträger zur Befestigung an Unterkante BSH-Dachbinder, Trägerlänge ca. 15m
- Beschwerungsstange an Netzunterkante zum Einhängen der Gurtbänder mit Sicherung gegen seitliches Herausrutschen der Stange
- inklusive Netz, Maschenweite ca. 45mm
- schwarz

Elektrozuleitungen bauseits

Die Konsolen / Unterkonstruktionen und Befestigungen sind Teil der Leistung Sportgeräte und in diese Position einzurechnen.
Befestigung an den BSH-Dachbindern

einschliesslich Befestigungsmittel
Menge: 3,000 Stk

**2.9.20 Ballfangnetz hinter Handballtoren mit Raffvorrichtung**
Ballfangnetz mit Raffvorrichtung, Maße BxH ca. 18,00 x 8,00m
mit Antrieb, bestehend aus
- Rohrwelle, mehrfach kugelgelagert
- Bandrollen, Abstand ca. 1 m
- Gurtband zum Einflechten in Netz
- Elektromotor mit eingebauten Endabschaltern
- Auflagerkonsolen / Stahlträger zur Befestigung an Unterkante BSH-Dachbinder, Trägerlänge ca. 10m, Konsolenabstand ca. 5m, Wandabstand ca. 120cm
- Beschwerungsstange an Netzunterkante zum Einhängen der Gurtbänder mit Sicherung gegen seitliches Herausrutschen der Stange
- inklusive Netz, Maschenweite ca. 45mm
- schwarz

Elektrozuleitungen bauseits

Die Konsolen / Unterkonstruktionen und Befestigungen sind Teil der Leistung Sportgeräte und in diese Position einzurechnen.

einschliesslich Befestigungsmittel
Menge: 2,000 Stk

**2.9.30 Schlüsselschalter für Elektromotor**
Schlüsselschalter System Totmann
zur Betätigung des Motors einer elektrisch hochziehbare Anlage
Profil-Schließzylinder
Elektrozuleitung und Elektroanschluss bauseits nach DIN 7892 6.4 Befehlseinrichtungen

liefern und montieren
Menge: 5,000 Stk

#### Abschnitt 2.10 Bodenhülsen und Bodenhaken

*Hinweis: Ausführung Bodenhülsen und Bodenhaken vor der Hauptleistung*
Die Lieferung und sachgerechte Montage der Bodenhülsen und Bodenhaken erfolgt vor dem bauseitigen Einbau des Sportbodens.
Die gesonderte Anfahrt und die zeitliche Unterbrechung der Leistung ist in die Einheitspreise einzurechnen und wird nicht gesondert vergütet.

**2.10.10 Bodenhülsen Spielsäule**
Bodenhülse für Spielsäule aus Edelstahl zum Einbetonieren
Rundrohr ca. d=86mm, t=4mm, l=300mm
passend für Spielsäule mit mechanischer Klemmung
Hülse außen bituminiert und unten mit dicht verschweißtem Deckel
mit sicher wirkendem Konus, absolut rostfrei
GS-Prüfzeichen
einschließlich schwundfreiem Vergussmaterial zur Montage in bauseitige Köcherfundamente
BA ca. 20/20/38cm als Einzelaussparung

Montage und Verguss
Ausführung vorab mit einer gesonderten Anfahrt ist zu kalkulieren, Setzen der Bodenhülsen vor Ausführung des bauseitigen Sportbodens
Menge: 15,000 Stk

**2.10.20 Bodenhülsen Hülsenreck**
Bodenhülse für Hülsenreck aus Edelstahl zum Einbetonieren. Rundrohr ca. d=110mm, t=4mm, l=500mm
passend für Hülsenrecksäule mit mechanischer Klemmung Hülse außen bituminiert und unten mit dicht verschweißtem Deckel.
GS-Prüfzeichen

einschließlich schwundfreiem Vergussmaterial zur Montage in bauseitige Köcherfundamente
BA ca. 25/25/55cm als Einzelaussparung

Montage und Verguss
Ausführung vorab mit einer gesonderten Anfahrt ist zu kalkulieren, Setzen der Bodenhülsen vor Ausführung des bauseitigen Sportbodens
Menge: 18,000 Stk

**2.10.30 Bodenhülsen Sprossenwand**
Bodenhülse für Sprossenwand aus Edelstahl zum Einbetonieren
Rundrohr ca. d=86mm, t=4mm, l=300mm
passend für Feststellsäule der Sprossenwand mit Konusklemmung, Hülse außen bituminiert und unten mit dicht verschweißtem Deckel.
GS-Prüfzeichen

einschließlich schwundfreiem Vergussmaterial zur Montage in bauseitige Köcherfundamente bzw. in bauseits montierten gedämmten Adapter
BA ca. 20/20/35cm als Einzelaussparung

Montage und Verguss
Ausführung vorab mit einer gesonderten Anfahrt ist zu kalkulieren, Setzen der Bodenhülsen vor Ausführung des bauseitigen Sportbodens
Menge: 6,000 Stk

**2.10.40 Bodenhaken für Spannbarren**
Bodenhaken für Spannbarren
Montage / Dübeln nach Herstellervorgaben auf Stahlbetonrohboden

Montage in bauseitige Köcherfundamente bzw. in bauseits montierten gedämmten Adapter
BA ca. 20/20/30cm als Einzelaussparung
Menge: 12,000 Stk

**2.10.50 Verstärkungsring ca.200 mm x 100 mm f. Bodenhülsen**
Aufsatzring Höhe 100 mm mit Stahlarmierung für Bodenhülsen, ca. 200 mm Durchmesser, zur Fundamentverlängerung,
zum Aufdübeln auf Bodenplatte aus Stahlbeton
Oberfläche verzinkt

liefern und montieren
Ausführung vorab mit einer gesonderten Anfahrt ist zu kalkulieren, Setzen der Bodenhülsen vor Ausführung des bauseitigen Sportbodens
Menge: 51,000 Stk

**2.10.60 Deckelausheber**
Saugheber mit Kippbügel, Tragkraft 30 kg, zum Ausheben von Bodendeckeln

liefern und übergeben
Menge: 3,000 Stk

#### Abschnitt 2.11 Aufbewahrung und Ablegewagen

**2.11.10 Ablegewagen Hülsenreck**
Transport- und Ablegewagen
für Recksäulen und Reckstangen
Stahlrohrkonstruktion lackiert oder pulverbeschichtet
mit 4 spurfreien Kunststoffschwenkrollen ca. Ø = 160mm, Auflagen mit Filz gepolstert

liefern und montieren
Menge: 3,000 Stk

**2.11.20 Ablegevorrichtung / Konsolen für Spielsäulen**
Ablegevorrichtung, 3-fach Konsole mit Schutzauflage für 3 - 4  Pfosten

liefern und montieren an Geräteraumwand / Stahlbetonwand
Menge: 3,000 Stk

**2.11.30 Ablegewagen für Spielsäulen**
Ablegewagen für Spielsäulen für bis zu 10 Spielsäulen
mit 3 Aufhängehaken für Netzbügel
Menge: 1,000 Stk

**2.11.40 Netzaufwickelbügel**
Netzbügel zur Netzaufbewarung,
verzinkte Metallkonstuktion mit Holzgriff zum Aufwickeln von Netzen

liefern und montieren
Menge: 9,000 Stk

**2.11.50 Wandkonsole für Netzbügel**
Wandkonsole zum Aufhängen von Netzbügeln,
Stahlprofilrahmen, Ausladung ca. 40 cm

liefern und montieren an Stahlbetonwand
Menge: 3,000 Stk

**2.11.60 Transport und Aufbewahrungswagen für Hallenhandballtore**
Transport und Aufbewahrungswagen für Hallenhandballtore
für je 1 Paar Tore, Gesamthöhe mit Tor ca. 2,15m
Menge: 4,000 Stk

**2.11.70 Transport und Aufbewahrungswagen für Fussballtore**
Transport und Aufbewahrungswagen für Fussballtore
für je 1 Paar Tore, Gesamthöhe mit Tor ca. 2,15m
Menge: 1,000 Stk

### Bereich 3 EINWEISUNG UND DOKUMENTATION

#### Abschnitt 3.1 Einweisung und Dokumentation

**3.1.10 Einweisung Fachpersonal**
Einweisung der Lehrkräfte und Nutzer in die Bedienung und Benutzung aller Sportgeräte;
Termin nach Abstimmung mit allen Beteiligten
Dauer ca. 1 Tag = 1 Stück
einschließlich An- und Abfahrt und aller Nebenkosten
Menge: 1,000 Stk

**3.1.20 Unterlagen Schlussdokumentation**
*** Pauschalposition
Übergabe folgender Unterlagen:

Datenblätter, Prüfzeugnisse und Zulassungen,
Fachunternehmererklärung und Fachbauleitererklärung,
ggf. Zustimmung im Einzelfall,
allgemeine bauaufsichtliche Zulassungen,
Produktdaten- und Sicherheitsdatenblätter der verwendeten Produkte,
Übereinstimmungserklärung der verwendeten Baustoffe,
Bautagesberichte + Fotodokumentation,
Entsorgungsdokumentationen,
udgl.

als pdf-Dateien in vorgegebener Ordnerstruktur auf PKS hochgeladen
Menge: 1,000 psch

### Bereich 4 STUNDENLOHNARBEITEN

*Hinweis: Hinweis Stundenlohnarbeiten*
STUNDENLOHNARBEITEN

Vorbemerkungen zu Stundenlohnarbeiten
Die Stundenlohnarbeiten werden zwar zur Wertung hier im Leistungsverzeichnis mit abgefragt, jedoch vom Auftraggeber im Hauptauftrag nicht mit beauftragt.
Stundenlohnarbeiten sind grundsätzlich mind. 3 Werktage vor Ausführung schriftlich per Mail an den AG und die Objektüberwachung mit Angabe einer Zeitschätzung und Materialkostenschätzung anzuzeigen und bedürfen einer
Freigabe durch den AG. Andernfalls werde diese nicht vergütet.
Die Abrechnung erfolgt zu den im Leistungsverzeichnis angebotenen Stundenlohnsätzen."
Aufsichtspersonen werden nicht gesondert vergütet.
Regieberichte sind täglich zu führen und müssen zum Ende jeder Woche per E-Mail an den AG und die Objektüberwachung gesendet werden und im DPR abgelegt werden.
Die Objektüberwachung prüft nur, ob angefallene Stunden und Material tatsächlich angefallen, vorbehaltlich einer Abrechnung durch eine bestehende LV-Position.
Falls Regieberichte eingereicht werden, die älter als zwei Wochen nach Anfallsdatum sind, werden diese unabhängig der tatsächlichen Ausführung nicht mehr anerkannt.
Bei Arbeiten, die durch eine Fachkraft erledigt werden kann und kein Vorarbeiter erforderlich ist, werden nur Stundensätze für Facharbeiter vergütet.
Deshalb: vor Beginn der Arbeiten auf Stundenlohn ist die Abstimmung mit der Objektüberwachung erforderlich.
Der Bieter bestätigt, daß die aufgeführten Stundensätze
unter Beachtung der preisrechtlichen Vorschriften
ermittelt worden sind und die üblichen Berechnungsmerkmale vollständig beinhalten.
Mit den Stundensätzen ist folgendes abgegolten:
-  Tariflohn bzw. tatsächlich gezahlter Lohn
-  Zuschläge für vom Auftragnehmer zu vertretende Überstunden, Nacht-, Sonn- und Feiertagsarbeit
-  Entgelt für die üblichen Wegezeiten
-  Lohnnebenkosten (z.B. Auslösung, Fahrgeld, Personaltransportkosten,
  Verpflegungszuschuss, Übernachtungskosten etc.
-  Aufsichtspersonal, sofern nicht gesondert auszuweisen und vom Auftraggeber speziell angefordert
-  Sozialaufwand (Arbeitgeberanteil)
-  Gemeinkosten der Baustelle
-  allgemeine Geschäftskosten
-  vermögensbildende Maßnahmen
-  Vorhaltekosten für Werkzeug und Kleingeräte
-  Verschleiß- und Betriebskosten für Werkzeug und Kleingeräte
-  Wagnis und Gewinn
Die Einheitspreise beinhalten die Kleingeräte einschließlich Hilfs- und Betriebsstoffe, sowie AV+RepKo und alle erforderlichen Einsatzmittel wie Bohrer, Meissel, Schleifscheiben etc.

#### Abschnitt 4.1 Stundenlohnarbeiten

*Hinweis: Vorbemerkungen zu Stundenlohnarbeiten*
Vorbemerkungen zu Stundenlohnarbeiten

Der Bieter bestätigt, daß die aufgeführten Stundensätze
unter Beachtung der preisrechtlichen Vorschriften
ermittelt worden sind und die üblichen
Berechnungsmerkmale vollständig beinhalten.
Mit den Stundensätzen ist folgendes abgegolten:
-  Tariflohn bzw. tatsächlich gezahlter Lohn
-  Zuschläge für vom Auftragnehmer zu vertretende Überstunden, Nacht-,
  Sonn- und Feiertagsarbeit
-  Entgelt für die üblichen Wegezeiten
-  Lohnnebenkosten (z.B. Auslösung, Fahrgeld, Personaltransportkosten,
  Verpflegungszuschuss, Übernachtungskosten etc.
-  Aufsichtspersonal, sofern nicht gesondert auszuweisen und vom
  Auftraggeber speziell angefordert
-  Sozialaufwand (Arbeitgeberanteil)
-  Gemeinkosten der Baustelle
-  allgemeine Geschäftskosten
-  vermögensbildende Maßnahmen
-  Vorhaltekosten für Werkzeug und Kleingeräte
-  Verschleiß- und Betriebskosten für Werkzeug und Kleingeräte
-  Wagnis und Gewinn
Leistungen im Stundenlohn werden grundsätzlich nur dann
vergütet, wenn sie vor ihrem Beginn vereinbart werden.

**4.1.10 Vorarbeiter/-in Stundenlohnarbeiten sämtliche Kosten/Zuschläge**
Stundenlohnarbeiten durch Vorarbeiter/-in
auf Anordnung des AG ausführen,
der Verrechnungssatz für die jeweilige Arbeitskraft umfasst sämtliche Aufwendungen wie Lohn- und Gehaltskosten, Lohn- und Gehaltsnebenkosten, Zuschläge, lohngebundene und lohnabhängige Kosten, sonstige Sozialkosten, Gemeinkosten, Wagnis und Gewinn.
Menge: 10,000 h

**4.1.20 Facharbeiter/-in Stundenlohnarbeiten sämtliche Kosten/Zuschläge**
Stundenlohnarbeiten durch Facharbeiter/-in
auf Anordnung des AG ausführen,
der Verrechnungssatz für die jeweilige Arbeitskraft umfasst sämtliche Aufwendungen wie Lohn- und Gehaltskosten, Lohn- und Gehaltsnebenkosten, Zuschläge, lohngebundene und lohnabhängige Kosten, sonstige Sozialkosten, Gemeinkosten, Wagnis und Gewinn.
Menge: 10,000 h

**4.1.30 Bauhelfer/-in Stundenlohnarbeiten sämtliche Kosten/Zuschläge**
Stundenlohnarbeiten durch Bauhelfer/-in
auf Anordnung des AG ausführen,
der Verrechnungssatz für die jeweilige Arbeitskraft umfasst sämtliche Aufwendungen wie Lohn- und Gehaltskosten, Lohn- und Gehaltsnebenkosten, Zuschläge, lohngebundene und lohnabhängige Kosten, sonstige Sozialkosten, Gemeinkosten, Wagnis und Gewinn.
Menge: 10,000 h

**4.1.40 An-/Abfahrten**
An-/Abfahrt für Stundenlohnarbeiten, die nicht im Zusammenhang mit der Hauptleistung stehen.
Die Leistung muss maximal 24 Stunden nach Aufforderung durch die Objektüberwachung ausgeführt werden.
Menge: 2,000 Stk

### Bereich 5 WARTUNGSARBEITEN

#### Abschnitt 5.1 Wartung

*Hinweis: Wartung innerhalb Gewährleistung*
Nachfolgende Positionen verstehen sich als Prüfung und Komplettwartung der vorbeschriebenen Einbausportgeräte. Dabei sind alle Wartungsaufwände gemäss Herstellervorgaben, die Prüfung durch eine befähigte Person für Sportgeräte, alle Personalkosten, alle für die Wartung erforderlichen Sicherheitsmaßnahmen, Anfahrt und Abfahrt sowie alle Verbrauchsmaterialien einzurechnen.

**5.1.10 Wartung Einbausportgeräte**
Wartungs- und Instandhaltungsarbeiten einschl.
der gesetzlich vorgeschriebenen Funktionsprüfung an allen vorbeschriebenen Anlagen während des Gewährleistungszeitraums

Ausführung sämtlicher Wartungsarbeiten nach Herstellervorgaben.

Einheitspreis pro Jahr.

1 Einheit = eine jährliche Wartung
Menge: 4,000 Stk
